# Borda de piscina

- Propriedade do ficheiro: CYPE INGENIEROS, S.A.
- Formato: FIEBDC-3/2002
- Âmbito geográfico: Moçambique
- Moeda: MZN
- Custos indirectos: 3.00 %
- IVA: 17.00 %

## U Infra-estruturas no logradouro

### UP Piscinas

#### UPR Remates pré-fabricados

**UPR010** m Borda de piscina.
Formação de borda de piscina com peças pré-fabricadas de betão, anti-deslizantes, de 50x100 cm, cor branca, acabamento escovado, assente com argamassa de cimento, confeccionada em obra, dosificação 1:6. Inclusive tratamento de juntas, montagem, colocação e assentamento.
Inclui: Marcação da disposição das peças. Colocação com argamassa das peças alinhadas, com uma ligeira pendente para o exterior. Enchimento de juntas e limpeza das peças.
Critério de medição de projecto: Comprimento medido segundo documentação gráfica de Projecto.
Critério de medição de obra: Medir-se-á o comprimento realmente executado segundo especificações de Projecto.

| Código | Un | Descrição | Rendimento | Preço | Importância |
|---|---|---|---|---|---|
| mt47prp050c | m | Peças pré-fabricadas de betão, anti-deslizantes, de 50x100 cm, cor branca, acabamento escovado, para borda de piscina. (material) | 1.050 | 5713.96 | 5999.66 |
| mt08aaa010a | m³ | Água. (material) | 0.006 | 68.32 | 0.41 |
| mt01arg005a | t | Areia de pedreira, para argamassa preparada em obra. (material) | 0.024 | 713.98 | 17.14 |
| mt08cem000n | kg | Cimento cinzento em sacos. (material) | 3.750 | 5.62 | 21.08 |
| mt09moe030 | m³ | Argamassa especial extrafina. (material) | 0.001 | 5625.72 | 5.63 |
| mq06hor010 | h | Betoneira eléctrica com uma capacidade de amassadura de 160 l. (equipamento) | 0.012 | 122.29 | 1.47 |
| mo041 | h | Oficial de 1ª construção de obra civil. (mão de obra) | 0.275 | 132.85 | 36.53 |
| mo087 | h | Ajudante de construção de obra civil. (mão de obra) | 0.288 | 99.31 | 28.60 |
| % | % | Custos directos complementares | 2 % | 6110.52 | 122.21 |
|  |  | Custos directos |  |  | 6232.73 |
