# Tubagem de rega gota-a-gota

- Propriedade do ficheiro: CYPE INGENIEROS, S.A.
- Formato: FIEBDC-3/2002
- Âmbito geográfico: Moçambique
- Moeda: MZN
- Custos indirectos: 3.00 %
- IVA: 17.00 %

## U Infra-estruturas no logradouro

### UR Rega

#### URD Tubagens

**URD020** m Tubagem de rega gota-a-gota.
Tubagem de rega gota-a-gota, formada por tubo de polietileno, cor preto, de 12 mm de diâmetro exterior, com gotejadores integrados, situadas cada 30 cm. Inclusive acessórios de ligação.
Inclui: Marcação. Colocação da tubagem. Ligação e verificação do seu correcto funcionamento.
Critério de medição de projecto: Comprimento medido segundo documentação gráfica de Projecto.
Critério de medição de obra: Medir-se-á o comprimento realmente executado segundo especificações de Projecto.

| Código | Un | Descrição | Rendimento | Preço | Importância |
|---|---|---|---|---|---|
| mt48tpg020bac | m | Tubo de polietileno, cor preto, de 12 mm de diâmetro exterior, com gotejadores integrados, situadas cada 30 cm, fornecido em rolos, com o preço incrementado em 10% relativamente a acessórios e peças especiais. (material) | 1.000 | 17.15 | 17.15 |
| mo008 | h | Oficial de 1ª canalizador. (mão de obra) | 0.012 | 136.52 | 1.64 |
| mo107 | h | Ajudante de canalizador. (mão de obra) | 0.061 | 99.12 | 6.05 |
| % | % | Custos directos complementares | 2 % | 24.84 | 0.50 |
|  |  | Custos directos |  |  | 25.34 |
