# Boca de rega

- Propriedade do ficheiro: CYPE INGENIEROS, S.A.
- Formato: FIEBDC-3/2002
- Âmbito geográfico: Moçambique
- Moeda: MZN
- Custos indirectos: 3.00 %
- IVA: 17.00 %

## U Infra-estruturas no logradouro

### UR Rega

#### URE Equipamentos

**URE010** Ud Boca de rega.
Boca de rega tipo baioneta, de bronze, ligação de 3/4" de diâmetro, com tampa provida de chave, enterrada. Inclusive acessórios de ligação à tubagem de abastecimento e distribuição.
Inclui: Instalação no terreno e ligação hidráulica à tubagem de abastecimento e distribuição. Enchimento da vala. Limpeza hidráulica da unidade.
Critério de medição de projecto: Número de unidades previstas, segundo documentação gráfica de Projecto.
Critério de medição de obra: Medir-se-á o número de unidades realmente executadas segundo especificações de Projecto.

| Código | Un | Descrição | Rendimento | Preço | Importância |
|---|---|---|---|---|---|
| mt48wwg115f | Ud | Boca de rega tipo baioneta, de bronze, ligação de 3/4" de diâmetro, com tampa provida de chave. (material) | 1.000 | 2464.64 | 2464.64 |
| mt37tpj023cb | Ud | Abraçadeira de tomada de PP com dois parafusos, para tubo de 32 mm de diâmetro exterior, com tomada para ligação roscada de 3/4" de diâmetro, PN=16 atm, com juntas elásticas de EPDM, segundo NP EN ISO 15874-3. (material) | 1.000 | 248.86 | 248.86 |
| mt37tpa030aa | m | Tubo de polietileno PE 40 de cor preto com bandas de cor azul, de 20 mm de diâmetro exterior e 2,8 mm de espessura, PN=10 atm, segundo NP EN 12201-2. (material) | 1.000 | 102.62 | 102.62 |
| mo008 | h | Oficial de 1ª canalizador. (mão de obra) | 0.242 | 136.52 | 33.04 |
| mo107 | h | Ajudante de canalizador. (mão de obra) | 0.242 | 99.12 | 23.99 |
| % | % | Custos directos complementares | 2 % | 2873.15 | 57.46 |
|  |  | Custos directos |  |  | 2930.61 |
