# Pulverizador

- Propriedade do ficheiro: CYPE INGENIEROS, S.A.
- Formato: FIEBDC-3/2002
- Âmbito geográfico: Moçambique
- Moeda: MZN
- Custos indirectos: 3.00 %
- IVA: 17.00 %

## U Infra-estruturas no logradouro

### UR Rega

#### URE Equipamentos

**URE025** Ud Pulverizador.
Difusor emergente, com 10 cm de altura emergente, caudal proporcional ao sector regado. Inclusive acessórios de ligação à tubagem de abastecimento e distribuição.
Inclui: Instalação no terreno e ligação hidráulica à tubagem de abastecimento e distribuição. Limpeza hidráulica da unidade. Ajuste do caudal de água.
Critério de medição de projecto: Número de unidades previstas, segundo documentação gráfica de Projecto.
Critério de medição de obra: Medir-se-á o número de unidades realmente executadas segundo especificações de Projecto.

| Código | Un | Descrição | Rendimento | Preço | Importância |
|---|---|---|---|---|---|
| mt48dif020c | Ud | Difusor emergente, com 10 cm de altura emergente, caudal proporcional ao sector regado, válvula anti-dreno, junta auto-limpável e ligação de 1/2" de diâmetro. (material) | 1.000 | 114.31 | 114.31 |
| mt37tpj023ca | Ud | Abraçadeira de tomada de PP com dois parafusos, para tubo de 32 mm de diâmetro exterior, com tomada para ligação roscada de 1/2" de diâmetro, PN=16 atm, com juntas elásticas de EPDM, segundo NP EN ISO 15874-3. (material) | 1.000 | 247.01 | 247.01 |
| mo008 | h | Oficial de 1ª canalizador. (mão de obra) | 0.182 | 136.52 | 24.85 |
| mo107 | h | Ajudante de canalizador. (mão de obra) | 0.182 | 99.12 | 18.04 |
| % | % | Custos directos complementares | 2 % | 404.21 | 8.08 |
|  |  | Custos directos |  |  | 412.29 |
