# Brotador

- Propriedade do ficheiro: CYPE INGENIEROS, S.A.
- Formato: FIEBDC-3/2002
- Âmbito geográfico: Moçambique
- Moeda: MZN
- Custos indirectos: 3.00 %
- IVA: 17.00 %

## U Infra-estruturas no logradouro

### UR Rega

#### URE Equipamentos

**URE030** Ud Brotador.
Brotador aéreo, de 1/2" de diâmetro, formado por bico de brotadores, de latão, adaptador de bico e tubo de aço galvanizado. Inclusive acessórios de ligação à tubagem de abastecimento e distribuição.
Inclui: Instalação no terreno e ligação hidráulica à tubagem de abastecimento e distribuição. Limpeza hidráulica da unidade. Ajuste do caudal de água.
Critério de medição de projecto: Número de unidades previstas, segundo documentação gráfica de Projecto.
Critério de medição de obra: Medir-se-á o número de unidades realmente executadas segundo especificações de Projecto.

| Código | Un | Descrição | Rendimento | Preço | Importância |
|---|---|---|---|---|---|
| mt48wwg210a | Ud | Tubo de aço galvanizado, de 1 m de comprimento, ligação de 1/2" de diâmetro. (material) | 1.000 | 229.75 | 229.75 |
| mt48wwg220a | Ud | Adaptador para bico, de ABS, ligação de 1/2" de diâmetro. (material) | 1.000 | 65.86 | 65.86 |
| mt48inu010a | Ud | Bico de brotadores, de latão, ligação de 1/2" de diâmetro. (material) | 1.000 | 129.45 | 129.45 |
| mt37tpj023ca | Ud | Abraçadeira de tomada de PP com dois parafusos, para tubo de 32 mm de diâmetro exterior, com tomada para ligação roscada de 1/2" de diâmetro, PN=16 atm, com juntas elásticas de EPDM, segundo NP EN ISO 15874-3. (material) | 1.000 | 247.01 | 247.01 |
| mo008 | h | Oficial de 1ª canalizador. (mão de obra) | 0.121 | 136.52 | 16.52 |
| mo107 | h | Ajudante de canalizador. (mão de obra) | 0.121 | 99.12 | 11.99 |
| % | % | Custos directos complementares | 2 % | 700.58 | 14.01 |
|  |  | Custos directos |  |  | 714.59 |
