# Sensores e estações meteorológicas

- Propriedade do ficheiro: CYPE INGENIEROS, S.A.
- Formato: FIEBDC-3/2002
- Âmbito geográfico: Moçambique
- Moeda: MZN
- Custos indirectos: 3.00 %
- IVA: 17.00 %

## U Infra-estruturas no logradouro

### UR Rega

#### URM Automatização

**URM020** Ud Sensores e estações meteorológicas.
Sensor de geadas, com paragem a 3°C, com elemento sensor hermético com dupla camada de resina epóxi, interruptor de intensidade nominal 6 A e 8 m de cabo, só apto para programadores de 24 V de corrente alternada. Inclusive acessórios de montagem e ligação com o programador. Totalmente montado e ligado.
Inclui: Montagem sobre uma superfície exterior. Ligação eléctrica com o programador. Ajuste de funcionamento.
Critério de medição de projecto: Número de unidades previstas, segundo documentação gráfica de Projecto.
Critério de medição de obra: Medir-se-á o número de unidades realmente executadas segundo especificações de Projecto.

| Código | Un | Descrição | Rendimento | Preço | Importância |
|---|---|---|---|---|---|
| mt48hun430a | Ud | Sensor de geadas, com paragem a 3°C, com elemento sensor hermético com dupla camada de resina epóxi, interruptor de intensidade nominal 6 A e 8 m de cabo, só apto para programadores de 24 V de corrente alternada. (material) | 1.000 | 1461.41 | 1461.41 |
| mo003 | h | Oficial de 1ª electricista. (mão de obra) | 0.182 | 136.52 | 24.85 |
| mo102 | h | Ajudante de electricista. (mão de obra) | 0.182 | 99.12 | 18.04 |
| % | % | Custos directos complementares | 2 % | 1504.30 | 30.09 |
|  |  | Custos directos |  |  | 1534.39 |
