# Sensores e estações meteorológicas

- Propriedade do ficheiro: CYPE INGENIEROS, S.A.
- Formato: FIEBDC-3/2002
- Âmbito geográfico: Moçambique
- Moeda: MZN
- Custos indirectos: 3.00 %
- IVA: 17.00 %

## U Infra-estruturas no logradouro

### UR Rega

#### URM Automatização

**URM020** Ud Sensores e estações meteorológicas.
Estação meteorológica reprogramadora automática dos tempos de rega em função da evapotranspiração da relva e das plantas, ligável a programadores e formada por: anemómetro; plataforma de sensores de radiação solar, temperatura do ar, humidade relativa e pluviometria; e módulo de controlo electrónico e interface de utilizador. Inclusive acessórios de montagem e ligação com o programador. Totalmente montada e ligada.
Inclui: Montagem sobre suporte exterior. Ligação eléctrica com o programador. Ajuste de funcionamento.
Critério de medição de projecto: Número de unidades previstas, segundo documentação gráfica de Projecto.
Critério de medição de obra: Medir-se-á o número de unidades realmente executadas segundo especificações de Projecto.

| Código | Un | Descrição | Rendimento | Preço | Importância |
|---|---|---|---|---|---|
| mt48hun470b | Ud | Estação meteorológica reprogramadora automática dos tempos de rega em função da evapotranspiração da relva e das plantas, ligável a programadores e formada por: anemómetro; plataforma de sensores de radiação solar, temperatura do ar, humidade relativa e pluviometria; e módulo de controlo electrónico e interface de utilizador. (material) | 1.000 | 29154.41 | 29154.41 |
| mo003 | h | Oficial de 1ª electricista. (mão de obra) | 1.362 | 136.52 | 185.94 |
| mo102 | h | Ajudante de electricista. (mão de obra) | 0.454 | 99.12 | 45.00 |
| % | % | Custos directos complementares | 2 % | 29385.35 | 587.71 |
|  |  | Custos directos |  |  | 29973.06 |
