# Silo para armazenamento de lamas, enterrado

- Propriedade do ficheiro: CYPE INGENIEROS, S.A.
- Formato: FIEBDC-3/2002
- Âmbito geográfico: Moçambique
- Moeda: MZN
- Custos indirectos: 3.00 %
- IVA: 17.00 %

## U Infra-estruturas no logradouro

### US Tratamento de águas residuais domésticas

#### USA Acessórios

**USA300** Ud Silo para armazenamento de lamas, enterrado.
Fornecimento e instalação enterrada de silo para armazenamento de lamas de poliéster reforçado com fibra de vidro (PRFV), de 3000 litros, de 1730 mm de diâmetro e 1760 mm de altura, com boca de acesso de 500 mm de diâmetro com tampa, boca de entrada de 50 mm de diâmetro, boca de ventilação de 110 mm de diâmetro e escoadouro de 110 mm de diâmetro.
Critérios considerados na determinação do preço da unidade de obra: O preço não inclui a escavação nem o enchimento perimetral posterior.
Inclui: Marcação. Colocação. Ligação e verificação do seu correcto funcionamento.
Critério de medição de projecto: Número de unidades previstas, segundo documentação gráfica de Projecto.
Critério de medição de obra: Medir-se-á o número de unidades realmente executadas segundo especificações de Projecto.

| Código | Un | Descrição | Rendimento | Preço | Importância |
|---|---|---|---|---|---|
| mt46fsg010a | Ud | Silo para armazenamento de lamas de poliéster reforçado com fibra de vidro (PRFV), de 3000 litros, de 1730 mm de diâmetro e 1760 mm de altura, com boca de acesso de 500 mm de diâmetro com tampa, boca de entrada de 50 mm de diâmetro, boca de ventilação de 110 mm de diâmetro e escoadouro de 110 mm de diâmetro, para enterrar. (material) | 1.000 | 70284.07 | 70284.07 |
| mo008 | h | Oficial de 1ª canalizador. (mão de obra) | 1.871 | 144.14 | 269.69 |
| mo107 | h | Ajudante de canalizador. (mão de obra) | 1.871 | 104.64 | 195.78 |
| % | % | Custos directos complementares | 2 % | 70749.54 | 1414.99 |
|  |  | Custos directos |  |  | 72164.53 |
