# Barreira acústica com painéis metálicos de sectorização

- Propriedade do ficheiro: CYPE INGENIEROS, S.A.
- Formato: FIEBDC-3/2002
- Âmbito geográfico: Moçambique
- Moeda: MZN
- Custos indirectos: 3.00 %
- IVA: 17.00 %

## U Infra-estruturas no logradouro

### UT Protecções e sinalização

#### UTP Barreiras acústicas

**UTP005** m² Barreira acústica com painéis metálicos de sectorização.
Barreira acústica de 3 m de altura, 4 m de separação entre pilares, prevista para suportar até 200 kg/m² de sobrecarga máxima devida à acção do vento, realizada com painéis com encaixe macho-fêmea de sectorização de aço galvanizado, de 100 mm de espessura e 1150 mm de largura, formados por face exterior de chapa microgrecada acabamento pré-lacado, RC3 e RUV2, segundo NP EN 10169, de 0,5 mm de espessura, alma isolante de lã de rocha de densidade média 120 kg/m³ e face interior de chapa nervurada acabamento pré-lacado, de 0,5 mm de espessura, com perfurações, Euroclasse A2-s1, d0 de reacção ao fogo segundo NP EN 13501-1, instalados por encaixe e deslizamento sobre pilares de perfil laminado a quente, soldados a placas de ancoragem com pernos, fixadas a sapatas de fundação.
Critérios considerados na determinação do preço da unidade de obra: O preço não inclui a fundação, os pilares nem os remates.
Inclui: Instalação dos painéis por encaixe e deslizamento sobre os pilares já nivelados.
Critério de medição de projecto: Superfície medida em projecção vertical, segundo documentação gráfica de Projecto.
Critério de medição de obra: Medir-se-á, em projecção vertical, a superfície realmente executada segundo especificações de Projecto.

| Código | Un | Descrição | Rendimento | Preço | Importância |
|---|---|---|---|---|---|
| mt12ppa030l | m² | Painel com encaixe macho-fêmea de sectorização de aço galvanizado, de 100 mm de espessura e 1150 mm de largura, formado por face exterior de chapa microgrecada acabamento pré-lacado, RC3 e RUV2, segundo NP EN 10169, de 0,5 mm de espessura, alma isolante de lã de rocha de densidade média 120 kg/m³ e face interior de chapa nervurada acabamento pré-lacado, de 0,5 mm de espessura, com perfurações, Euroclasse A2-s1, d0 de reacção ao fogo segundo NP EN 13501-1, categoria A4, segundo NP EN 1793-1, categoria B3, segundo NP EN 1793-2. (material) | 1.000 | 4727.67 | 4727.67 |
| mo041 | h | Oficial de 1ª construção de obra civil. (mão de obra) | 0.128 | 132.85 | 17.00 |
| mo087 | h | Ajudante de construção de obra civil. (mão de obra) | 0.128 | 99.31 | 12.71 |
| % | % | Custos directos complementares | 2 % | 4757.38 | 95.15 |
|  |  | Custos directos |  |  | 4852.53 |
