# Lancil para jardim

- Propriedade do ficheiro: CYPE INGENIEROS, S.A.
- Formato: FIEBDC-3/2002
- Âmbito geográfico: Moçambique
- Moeda: MZN
- Custos indirectos: 3.00 %
- IVA: 17.00 %

## U Infra-estruturas no logradouro

### UX Pavimentos

#### UXB Lancis

**UXB010** m Lancil para jardim.
Fornecimento e colocação de peças de lancil de pedra natural, 40x20x15 cm, para jardim, com face superior arredondada ou facetada. Tudo realizado sobre pavimento composto por base de betão simples C20/25 (X0(P); D25; S2; Cl 1,0), de 10 cm de espessura, executada segundo pendentes do projecto e colocada sobre solo de fundação, não incluído neste preço. Inclusive escavação, enchimento de juntas com argamassa de cimento, confeccionada em obra, dosificação 1:6 e limpeza.
Inclui: Marcação de alinhamentos e níveis. Betonagem e espalhamento do betão. Colocação das peças. Enchimento de juntas com argamassa. Assentamento e nivelamento.
Critério de medição de projecto: Comprimento medido segundo documentação gráfica de Projecto.
Critério de medição de obra: Medir-se-á o comprimento realmente executado segundo especificações de Projecto.

| Código | Un | Descrição | Rendimento | Preço | Importância |
|---|---|---|---|---|---|
| mt10hmf020Pa | m³ | Betão simples C20/25 (X0(P); D25; S2; Cl 1,0), fabricado em central, segundo NP EN 206. (material) | 0.042 | 4353.28 | 182.84 |
| mt18jbp010b | Ud | Lancil de pedra natural, 40x20x15 cm, para jardim, com face superior arredondada ou facetada, segundo NP EN 1343. (material) | 2.625 | 655.90 | 1721.74 |
| mt08aaa010a | m³ | Água. (material) | 0.006 | 68.61 | 0.41 |
| mt01arg005a | t | Areia de pedreira, para argamassa preparada em obra. (material) | 0.008 | 717.47 | 5.74 |
| mt08cem000n | kg | Cimento cinzento em sacos. (material) | 1.250 | 5.64 | 7.05 |
| mq06hor010 | h | Betoneira eléctrica com uma capacidade de amassadura de 160 l. (equipamento) | 0.006 | 123.37 | 0.74 |
| op00amo010 |  | Rebarbadora. | 1.000 | 0.00 | 0.00 |
| mo041 | h | Oficial de 1ª construção de obra civil. (mão de obra) | 0.255 | 134.36 | 34.26 |
| mo087 | h | Ajudante de construção de obra civil. (mão de obra) | 0.306 | 100.44 | 30.73 |
| % | % | Custos directos complementares | 2 % | 1983.51 | 39.67 |
|  |  | Custos directos |  |  | 2023.18 |
