# Valeta

- Propriedade do ficheiro: CYPE INGENIEROS, S.A.
- Formato: FIEBDC-3/2002
- Âmbito geográfico: Moçambique
- Moeda: MZN
- Custos indirectos: 3.00 %
- IVA: 17.00 %

## U Infra-estruturas no logradouro

### UX Pavimentos

#### UXB Lancis

**UXB030** m Valeta.
Valeta formada por peças pré-fabricadas de betão bicamada, 8/6,5x50x50 cm, enchimento de juntas com argamassa de cimento, confeccionada em obra, dosificação 1:6, sobre base de betão simples C20/25 (X0(P); D25; S2; Cl 1,0) de 20 cm de espessura, betonagem desde camião, espalhamento e vibração manual com régua vibradora de 3 m, com acabamento com pré-execução de mestras e nivelado, segundo pendentes do projecto e colocado sobre solo de fundação com índice CBR > 5 (California Bearing Ratio), não incluído neste preço. Inclusive limpeza. Completamente acabada, sem incluir a escavação.
Inclui: Betonagem e espalhamento do betão. Colocação das peças. Enchimento de juntas com argamassa. Assentamento e nivelamento.
Critério de medição de projecto: Comprimento medido segundo documentação gráfica de Projecto.
Critério de medição de obra: Medir-se-á o comprimento realmente executado segundo especificações de Projecto.

| Código | Un | Descrição | Rendimento | Preço | Importância |
|---|---|---|---|---|---|
| mt10hmf020Pa | m³ | Betão simples C20/25 (X0(P); D25; S2; Cl 1,0), fabricado em central, segundo NP EN 206. (material) | 0.200 | 4353.28 | 870.66 |
| mt08aaa010a | m³ | Água. (material) | 0.006 | 68.61 | 0.41 |
| mt01arg005a | t | Areia de pedreira, para argamassa preparada em obra. (material) | 0.018 | 717.47 | 12.91 |
| mt08cem000n | kg | Cimento cinzento em sacos. (material) | 2.750 | 5.64 | 15.51 |
| mt11cun120a | Ud | Peça pré-fabricada de betão bicamada para valeta, 8/6,5x50x50 cm. (material) | 2.100 | 254.64 | 534.74 |
| mq04dua020b | h | Dumper de descarga frontal de 2 t de carga útil. (equipamento) | 0.037 | 371.27 | 13.74 |
| mq06vib020 | h | Régua vibradora de 3 m. (equipamento) | 0.104 | 187.04 | 19.45 |
| mq06hor010 | h | Betoneira eléctrica com uma capacidade de amassadura de 160 l. (equipamento) | 0.009 | 123.37 | 1.11 |
| op00amo010 |  | Rebarbadora. | 1.000 | 0.00 | 0.00 |
| mo041 | h | Oficial de 1ª construção de obra civil. (mão de obra) | 0.460 | 134.36 | 61.81 |
| mo087 | h | Ajudante de construção de obra civil. (mão de obra) | 0.942 | 100.44 | 94.61 |
| % | % | Custos directos complementares | 2 % | 1624.95 | 32.50 |
|  |  | Custos directos |  |  | 1657.45 |
