# Abertura de junta em pavimento contínuo de betão, através do corte com disco de diamante

- Propriedade do ficheiro: CYPE INGENIEROS, S.A.
- Formato: FIEBDC-3/2002
- Âmbito geográfico: Moçambique
- Moeda: MZN
- Custos indirectos: 3.00 %
- IVA: 17.00 %

## U Infra-estruturas no logradouro

### UX Pavimentos

#### UXC Contínuos de betão

**UXC120** m Abertura de junta em pavimento contínuo de betão, através do corte com disco de diamante.
Abertura de junta em pavimento contínuo de betão, de 10 mm de largura e 20 mm de profundidade, através do corte com disco de diamante.
Inclui: Marcação da abertura da junta. Corte do betão.
Critério de medição de projecto: Comprimento medido segundo documentação gráfica de Projecto.
Critério de medição de obra: Medir-se-á, em projecção horizontal, a superfície realmente executada segundo especificações de Projecto.

| Código | Un | Descrição | Rendimento | Preço | Importância |
|---|---|---|---|---|---|
| mq06cor020 | h | Equipamento para corte de juntas em massames de betão. (equipamento) | 0.287 | 377.14 | 108.24 |
| mo087 | h | Ajudante de construção de obra civil. (mão de obra) | 0.316 | 99.31 | 31.38 |
| % | % | Custos directos complementares | 2 % | 139.62 | 2.79 |
|  |  | Custos directos |  |  | 142.41 |
