# Borda metálica de aço corten

- Propriedade do ficheiro: CYPE INGENIEROS, S.A.
- Formato: FIEBDC-3/2002
- Âmbito geográfico: Moçambique
- Moeda: MZN
- Custos indirectos: 3.00 %
- IVA: 17.00 %

## U Infra-estruturas no logradouro

### UX Pavimentos

#### UXD Bordaduras

**UXD010** m Borda metálica de aço corten.
Formação de borda e limite de pavimento através da fixação no terreno de peças flexíveis de chapa dobrada de aço corten, de 150 mm de altura, 2,0 mm de espessura e 3 m de comprimento, com o extremo superior arredondado com uma largura de 14 mm, colocadas linearmente com sobreposição entre elas, unidas entre si através de parafusos passantes o auto-roscantes de aço inoxidável, introduzidas no terreno. Inclusive marcação, escavação manual do terreno, cortes, parafusos passantes o auto-roscantes de aço inoxidável, resolução das uniões entre peças, resolução de esquinas, enchimento e compactação do terreno contíguo à borda já colocada, limpeza e eliminação de material restante.
Inclui: Preparação do terreno. Escavação da vala. Introdução das peças de borda na vala. União entre peças de borda. Resolução de esquinas. Enchimento da vala e compactação do terreno. Limpeza e eliminação do material sobrante.
Critério de medição de projecto: Comprimento medido segundo documentação gráfica de Projecto.
Critério de medição de obra: Medir-se-á o comprimento realmente executado segundo especificações de Projecto.

| Código | Un | Descrição | Rendimento | Preço | Importância |
|---|---|---|---|---|---|
| mt18bmp020b | m | Borda metálica de peças flexíveis de chapa dobrada de aço corten, de 150 mm de altura, 2 mm de espessura e 3 m de comprimento, com o extremo superior arredondado com uma largura de 14 mm, colocadas linearmente com sobreposição entre elas, unidas entre si através de parafusos passantes o auto-roscantes de aço inoxidável, para introduzir no terreno, inclusive parafusos passantes o auto-roscantes de aço inoxidável e esquinas. (material) | 1.050 | 963.16 | 1011.32 |
| mo041 | h | Oficial de 1ª construção de obra civil. (mão de obra) | 0.383 | 132.85 | 50.88 |
| % | % | Custos directos complementares | 2 % | 1062.20 | 21.24 |
|  |  | Custos directos |  |  | 1083.44 |
