# Pavimento drenante, com grelha alveolar e inerte

- Propriedade do ficheiro: CYPE INGENIEROS, S.A.
- Formato: FIEBDC-3/2002
- Âmbito geográfico: Moçambique
- Moeda: MZN
- Custos indirectos: 3.00 %
- IVA: 17.00 %

## U Infra-estruturas no logradouro

### UX Pavimentos

#### UXR Drenantes

**UXR200** m² Pavimento drenante, com grelha alveolar e inerte.
Pavimento drenante, para tráfego pedonal, com uma resistência à compressão de 400 N/mm² e uma capacidade drenante de 16,2 l/(m²·min), formado por camada de nivelação compactada de areia com granulometria de 0 a 5 mm de diâmetro, limpa, de 10 cm de espessura, grelha alveolar de polietileno de alta densidade (HDPE), de 160x120x3 cm, cor branca, com geotêxtil de polipropileno incorporado numa das suas faces e camada de enchimento de brita calcária seleccionada, cor, com granulometria de 4 a 8 mm de diâmetro, de 8 cm de espessura cobrindo a grelha alveolar.
Inclui: Transporte e descarga do material ao local de trabalho. Espalhamento e compactação da camada de drenagem. Espalhamento e compactação da camada de nivelação. Marcação e corte das grelhas alveolares. Disposição das grelhas alveolares. Espalhamento e compactação da capa de enchimento.
Critério de medição de projecto: Superfície medida segundo documentação gráfica de Projecto.
Critério de medição de obra: Medir-se-á a superfície realmente executada segundo especificações de Projecto.

| Código | Un | Descrição | Rendimento | Preço | Importância |
|---|---|---|---|---|---|
| mt01ara010a | m³ | Areia com granulometria de 0 a 5 mm de diâmetro, limpa. (material) | 0.100 | 569.99 | 57.00 |
| mt18rap010j | m² | Grelha alveolar de polietileno de alta densidade (HDPE), de 160x120x3 cm, cor branca, com geotêxtil de polipropileno incorporado numa das suas faces, para estabilização de pavimentos drenantes com inertes. (material) | 1.050 | 1906.80 | 2002.14 |
| mt01arp030b | m³ | Brita calcária seleccionada, cor, com granulometria de 4 a 8 mm de diâmetro. (material) | 0.080 | 783.48 | 62.68 |
| mq01pan070b | h | Mini pá carregadora sobre pneus, de 52 kW/1 m³ kW. (equipamento) | 0.026 | 1316.06 | 34.22 |
| mq02rod010d | h | Placa vibratória de condução manual, de 300 kg, largura de trabalho 70 cm, reversível. (equipamento) | 0.028 | 255.92 | 7.17 |
| op00amo010 |  | Rebarbadora. | 1.000 | 0.00 | 0.00 |
| mo041 | h | Oficial de 1ª construção de obra civil. (mão de obra) | 0.128 | 140.25 | 17.95 |
| mo087 | h | Ajudante de construção de obra civil. (mão de obra) | 0.255 | 104.83 | 26.73 |
| mo040 | h | Oficial de 1ª jardineiro. (mão de obra) | 0.192 | 140.25 | 26.93 |
| mo086 | h | Ajudante de jardineiro. (mão de obra) | 0.383 | 104.83 | 40.15 |
| % | % | Custos directos complementares | 2 % | 2274.97 | 45.50 |
|  |  | Custos directos |  |  | 2320.47 |
