# Ensaio de cal

- Propriedade do ficheiro: CYPE INGENIEROS, S.A.
- Formato: FIEBDC-3/2002
- Âmbito geográfico: Moçambique
- Moeda: MZN
- Custos indirectos: 3.00 %
- IVA: 17.00 %

## X Controlo de qualidade e ensaios

### XA Argamassas, gessos, cales, escaiolas e cimentos

#### XAC Cales

**XAC010** Ud Ensaio de cal.
Ensaios a realizar em laboratório acreditado na área técnica correspondente, sobre uma amostra de cal, recolhida em obra, para a determinação das seguintes características: estabilidade de volume, análise química, segundo NP EN 459-2. Incluindo deslocamento à obra e relatório de resultados.
Inclui: Deslocamento à obra. Recolha de amostras. Realização dos ensaios. Redacção de relatório dos resultados dos ensaios realizados.
Critério de medição de projecto: Ensaio a realizar, segundo documentação do Plano de controlo de qualidade.

| Código | Un | Descrição | Rendimento | Preço | Importância |
|---|---|---|---|---|---|
| mt49des010 | Ud | Repercussão por deslocamento à obra para a recolha de amostras. (material) | 1.000 | 70.32 | 70.32 |
| mt49cal020 | Ud | Recolha em obra de amostras de cales aéreas ou hidráulicas, cujo peso não exceda 50 kg. (material) | 1.000 | 3042.50 | 3042.50 |
| mt49cal050 | Ud | Ensaio para determinar a estabilidade de volume, pelo método de Le Chatelier, de cales aéreas ou hidráulicas, segundo NP EN 459-2. (material) | 1.000 | 8854.81 | 8854.81 |
| mt49cal060 | Ud | Análise química completa das cales, segundo NP EN 459-2. (material) | 1.000 | 19535.89 | 19535.89 |
| mt49cal030 | Ud | Relatório de resultados dos ensaios realizados sobre uma amostra de cal aérea ou hidráulica. (material) | 1.000 | 9127.51 | 9127.51 |
| % | % | Custos directos complementares | 2 % | 40631.03 | 812.62 |
|  |  | Custos directos |  |  | 41443.65 |
