# Ensaio de água

- Propriedade do ficheiro: CYPE INGENIEROS, S.A.
- Formato: FIEBDC-3/2002
- Âmbito geográfico: Moçambique
- Moeda: MZN
- Custos indirectos: 3.00 %
- IVA: 17.00 %

## X Controlo de qualidade e ensaios

### XG Água

#### XGA Água

**XGA010** Ud Ensaio de água.
Ensaios a realizar em laboratório acreditado na área técnica correspondente, sobre uma amostra de água, recolhida em obra, para a determinação das seguintes características: pH. Incluindo deslocamento à obra, recolha de amostra e relatório de resultados.
Inclui: Deslocamento à obra. Recolha de amostras. Realização dos ensaios. Redacção de relatório dos resultados dos ensaios realizados.
Critério de medição de projecto: Ensaio a realizar, segundo documentação do Plano de controlo de qualidade.

| Código | Un | Descrição | Rendimento | Preço | Importância |
|---|---|---|---|---|---|
| mt49agu010 | Ud | Ensaio para determinar o pH de uma amostra de água, inclusive deslocamento à obra, recolha de amostra e relatório de resultados. (material) | 1.000 | 1063.91 | 1063.91 |
| % | % | Custos directos complementares | 2 % | 1063.91 | 21.28 |
|  |  | Custos directos |  |  | 1085.19 |
