# Ensaio de abobadilhas cerâmicas

- Propriedade do ficheiro: CYPE INGENIEROS, S.A.
- Formato: FIEBDC-3/2002
- Âmbito geográfico: Moçambique
- Moeda: MZN
- Custos indirectos: 3.00 %
- IVA: 17.00 %

## X Controlo de qualidade e ensaios

### XL Materiais cerâmicos

#### XLE Abobadilhas

**XLE010** Ud Ensaio de abobadilhas cerâmicas.
Ensaios a realizar em laboratório acreditado na área técnica correspondente, sobre uma amostra de abobadilha cerâmica, recolhido em obra, para a determinação das seguintes características: resistência à compressão. Incluindo deslocamento à obra e relatório de resultados.
Inclui: Deslocamento à obra. Recolha de amostras. Realização dos ensaios. Redacção de relatório dos resultados dos ensaios realizados.
Critério de medição de projecto: Ensaio a realizar, segundo documentação do Plano de controlo de qualidade.
Critério de medição de obra: Será medido o número de ensaios realizados por laboratório acreditado segundo especificações de Projecto.

| Código | Un | Descrição | Rendimento | Preço | Importância |
|---|---|---|---|---|---|
| mt49des010 | Ud | Repercussão por deslocamento à obra para a recolha de amostras. (material) | 1.000 | 71.38 | 71.38 |
| mt49bvc060 | Ud | Recolha em obra de amostras de abobadilhas cerâmicas, cujo peso não exceda 50 kg. (material) | 1.000 | 3088.52 | 3088.52 |
| mt49bvc010 | Ud | Ensaio para determinar a resistência à compressão de uma amostra de abobadilhas cerâmicas. (material) | 1.000 | 17912.82 | 17912.82 |
| mt49bvc050 | Ud | Relatório de resultados dos ensaios realizados sobre uma amostra de abobadilhas cerâmicas (material) | 1.000 | 9265.55 | 9265.55 |
| % | % | Custos directos complementares | 2 % | 30338.27 | 606.77 |
|  |  | Custos directos |  |  | 30945.04 |
