# Sistema S de rede de segurança colocada horizontalmente em estruturas pré-fabricadas e metálicas

- Propriedade do ficheiro: CYPE INGENIEROS, S.A.
- Formato: FIEBDC-3/2002
- Âmbito geográfico: Moçambique
- Moeda: MZN
- Custos indirectos: 3.00 %
- IVA: 17.00 %

## Y Segurança e saúde

### YC Sistemas de protecção colectiva

#### YCI Protecção durante a execução de lajes

**YCI040** m² Sistema S de rede de segurança colocada horizontalmente em estruturas pré-fabricadas e metálicas.
Sistema S de rede de segurança fixa, colocada horizontalmente em estruturas pré-fabricadas de betão e estruturas metálicas, formado por: rede de segurança EN 1263-1 S A2 M100 Q M, de polipropileno de alta tenacidade, atada, de cor verde, para cobrir aberturas horizontais de superfície compreendida entre 250 e 500 m². Inclusive corda de união de polipropileno, para unir as redes e corda de atadura de polipropileno, para atar a corda perimetral das redes a um suporte adequado.
Critério de medição de projecto: Superfície medida segundo Plano de Segurança e Saúde.
Critério de medição de obra: Será medida a superfície realmente montada segundo especificações do Plano de Segurança e Saúde.

| Código | Un | Descrição | Rendimento | Preço | Importância |
|---|---|---|---|---|---|
| mt50sph010fb | m² | Rede de segurança EN 1263-1 S A2 M100 Q M, de polipropileno de alta tenacidade, atada, de cor verde. Corda de rede de diâmetro 5,5 mm, com tratamento aos raios UV. Energia da rede A2 (entre 2,2 e 4,4 kJ). Configuração da rede quadrada, com corda perimetral de polipropileno de 16 mm de diâmetro. (material) | 1.409 | 358.36 | 504.93 |
| mt50spr180b | m | Corda de atadura EN 1263-1 Z de polipropileno de alta tenacidade, com tratamento aos raios UV, D=12 mm e carga de ruptura superior a 20 kN. (material) | 4.010 | 34.51 | 138.39 |
| mt50spr170b | m | Corda de união EN 1263-1 O de polipropileno de alta tenacidade, com tratamento aos raios UV, D=8 mm e carga de ruptura superior a 7,5 kN. (material) | 0.512 | 19.91 | 10.19 |
| mq07ple010ff | Ud | Aluguer diário de plataforma elevatória de tesoura, motor diesel, de 15 m de altura máxima de trabalho, incluindo manutenção e seguro de responsabilidade civil. (equipamento) | 0.012 | 4574.01 | 54.89 |
| mq07ple020ff | Ud | Transporte para a obra e remoção de plataforma elevatória de tesoura, motor diesel, de 15 m de altura máxima de trabalho. (equipamento) | 0.001 | 4551.25 | 4.55 |
| mo119 | h | Oficial de 1ª Segurança e Saúde. (mão de obra) | 0.258 | 132.85 | 34.28 |
| mo120 | h | Operário Segurança e Saúde. (mão de obra) | 0.258 | 95.68 | 24.69 |
| % | % | Custos directos complementares | 2 % | 771.92 | 15.44 |
|  |  | Custos directos |  |  | 787.36 |
