# Sistema S de rede de segurança colocada horizontalmente em estruturas pré-fabricadas e metálicas

- Propriedade do ficheiro: CYPE INGENIEROS, S.A.
- Formato: FIEBDC-3/2002
- Âmbito geográfico: Moçambique
- Moeda: MZN
- Custos indirectos: 3.00 %
- IVA: 17.00 %

## Y Segurança e saúde

### YC Sistemas de protecção colectiva

#### YCI Protecção durante a execução de lajes

**YCI040** m² Sistema S de rede de segurança colocada horizontalmente em estruturas pré-fabricadas e metálicas.
Sistema S de rede de segurança deslocável, colocada horizontalmente em estruturas pré-fabricadas de betão e estruturas metálicas, formado por: rede de segurança EN 1263-1 S A2 M100 D M, de polipropileno de alta tenacidade, atada, de cor verde, para cobrir aberturas horizontais de superfície compreendida entre 250 e 500 m². Inclusive corda de união de polipropileno, para unir as redes e elementos para o deslocamento e estiramento das redes.
Critério de medição de projecto: Superfície medida segundo Plano de Segurança e Saúde.
Critério de medição de obra: Será medida a superfície realmente montada segundo especificações do Plano de Segurança e Saúde.

| Código | Un | Descrição | Rendimento | Preço | Importância |
|---|---|---|---|---|---|
| mt50sph010eb | m² | Rede de segurança EN 1263-1 S A2 M100 D M, de polipropileno de alta tenacidade, atada, de cor verde. Corda de rede de diâmetro 5,5 mm, com tratamento aos raios UV. Energia da rede A2 (entre 2,2 e 4,4 kJ). Configuração da rede em losango, com corda perimetral de polipropileno de 16 mm de diâmetro. (material) | 0.726 | 265.45 | 192.72 |
| mt50spr170b | m | Corda de união EN 1263-1 O de polipropileno de alta tenacidade, com tratamento aos raios UV, D=8 mm e carga de ruptura superior a 7,5 kN. (material) | 1.339 | 19.91 | 26.66 |
| mt50spr100d | m | Cabo de aço de 10 mm de diâmetro. (material) | 0.111 | 279.76 | 31.05 |
| mt50spr095 | Ud | Roldana de aço, com carga de ruptura superior a 20 kN. (material) | 0.085 | 1357.33 | 115.37 |
| mt50spr096 | Ud | Mosquetão de aço galvanizado, com porca de segurança e carga de ruptura superior a 20 kN. (material) | 0.085 | 2126.30 | 180.74 |
| mq07ple010ff | Ud | Aluguer diário de plataforma elevatória de tesoura, motor diesel, de 15 m de altura máxima de trabalho, incluindo manutenção e seguro de responsabilidade civil. (equipamento) | 0.012 | 4574.01 | 54.89 |
| mq07ple020ff | Ud | Transporte para a obra e remoção de plataforma elevatória de tesoura, motor diesel, de 15 m de altura máxima de trabalho. (equipamento) | 0.001 | 4551.25 | 4.55 |
| mo119 | h | Oficial de 1ª Segurança e Saúde. (mão de obra) | 0.193 | 132.85 | 25.64 |
| mo120 | h | Operário Segurança e Saúde. (mão de obra) | 0.193 | 95.68 | 18.47 |
| % | % | Custos directos complementares | 2 % | 650.09 | 13.00 |
|  |  | Custos directos |  |  | 663.09 |
