# Linha de ancoragem horizontal permanente, de cabo de aço, sem amortecedor de quedas

- Propriedade do ficheiro: CYPE INGENIEROS, S.A.
- Formato: FIEBDC-3/2002
- Âmbito geográfico: Moçambique
- Moeda: MZN
- Custos indirectos: 3.00 %
- IVA: 17.00 %

## Y Segurança e saúde

### YC Sistemas de protecção colectiva

#### YCL Linhas e dispositivos de ancoragem

**YCL110** Ud Linha de ancoragem horizontal permanente, de cabo de aço, sem amortecedor de quedas.
Linha de ancoragem horizontal permanente, de cabo de aço, sem amortecedor de quedas, de 10 m de comprimento, classe C, composta por 2 ancoragens terminais de liga de alumínio L-2653 com tratamento térmico T6, acabamento com tinta epóxi-poliéster; 1 ancoragem intermédia de liga de alumínio L-2653 com tratamento térmico T6, acabamento com tinta epóxi-poliéster; cabo flexível de aço galvanizado, de 10 mm de diâmetro, composto por 7 cordões de 19 fios; tensor com olhal num extremo e gancho no extremo oposto; conjunto de um fixador de cabos e um terminal manual; protector para cabo; placa de sinalização e conjunto de dois precintos de segurança. Inclusive elementos de fixação para a fixação dos componentes da linha de ancoragem ao suporte.
Critério de medição de projecto: Número de unidades previstas, segundo Plano de Segurança e Saúde.
Critério de medição de obra: Medir-se-á o número de unidades realmente colocadas segundo especificações do Plano de Segurança e Saúde.

| Código | Un | Descrição | Rendimento | Preço | Importância |
|---|---|---|---|---|---|
| mt50spl110 | Ud | Ancoragem terminal de liga de alumínio L-2653 com tratamento térmico T6, acabamento com tinta epóxi-poliéster. (material) | 2.000 | 1340.90 | 2681.80 |
| mt50spl105a | Ud | Fixação composta por bucha química, anilha e parafuso de aço de 12 mm de diâmetro e 80 mm de comprimento. (material) | 10.000 | 541.84 | 5418.40 |
| mt50spl120 | Ud | Ancoragem intermédia de liga de alumínio L-2653 com tratamento térmico T6, acabamento com tinta epóxi-poliéster. (material) | 1.000 | 3489.09 | 3489.09 |
| mt50spl130 | m | Cabo flexível de aço galvanizado, de 10 mm de diâmetro, composto por 7 cordões de 19 fios, inclusive prensado terminal com casquilho de cobre e guarda cabo num extremo. (material) | 10.500 | 239.45 | 2514.23 |
| mt50spl040 | Ud | Tensor com olhal num extremo e gancho no extremo oposto. (material) | 1.000 | 9030.60 | 9030.60 |
| mt50spl050 | Ud | Conjunto de um fixador de cabos e um terminal manual, de aço inoxidável. (material) | 1.000 | 3420.68 | 3420.68 |
| mt50spl080 | Ud | Protector para cabo, de PVC, cor amarelo. (material) | 1.000 | 547.31 | 547.31 |
| mt50spl060 | Ud | Placa de sinalização da linha de ancoragem. (material) | 1.000 | 1696.66 | 1696.66 |
| mt50spl070 | Ud | Conjunto de dois precintos de segurança. (material) | 1.000 | 2052.41 | 2052.41 |
| mo119 | h | Oficial de 1ª Segurança e Saúde. (mão de obra) | 0.825 | 132.85 | 109.60 |
| mo120 | h | Operário Segurança e Saúde. (mão de obra) | 1.237 | 95.68 | 118.36 |
| % | % | Custos directos complementares | 2 % | 31079.14 | 621.58 |
|  |  | Custos directos |  |  | 31700.72 |
