# Protector de cabos

- Propriedade do ficheiro: CYPE INGENIEROS, S.A.
- Formato: FIEBDC-3/2002
- Âmbito geográfico: Moçambique
- Moeda: MZN
- Custos indirectos: 3.00 %
- IVA: 17.00 %

## Y Segurança e saúde

### YC Sistemas de protecção colectiva

#### YCS Protecção eléctrica

**YCS040** m Protector de cabos.
Protector de cabos, de borracha, em zona de passagem de veículos, de 100x30 mm, cor preto, com elementos de fixação ao pavimento, amortizável em 3 utilizações.
Inclui: Montagem do elemento. Desmontagem do elemento. Transporte até ao local de armazenamento ou remoção para contentor.
Critério de medição de projecto: Comprimento medido segundo Plano de Segurança e Saúde.
Critério de medição de obra: Será medido o comprimento realmente montado segundo especificações do Plano de Segurança e Saúde.

| Código | Un | Descrição | Rendimento | Preço | Importância |
|---|---|---|---|---|---|
| mt50spe030sc | m | Protector de cabos, de borracha, em zona de passagem de veículos, de 100x30 mm, cor preto, com elementos de fixação ao pavimento. (material) | 0.333 | 4857.36 | 1617.50 |
| mo120 | h | Operário Segurança e Saúde. (mão de obra) | 0.129 | 95.68 | 12.34 |
| % | % | Custos directos complementares | 2 % | 1629.84 | 32.60 |
|  |  | Custos directos |  |  | 1662.44 |
