# Reunião da Comissão de Segurança de Obra

- Propriedade do ficheiro: CYPE INGENIEROS, S.A.
- Formato: FIEBDC-3/2002
- Âmbito geográfico: Moçambique
- Moeda: MZN
- Custos indirectos: 3.00 %
- IVA: 17.00 %

## Y Segurança e saúde

### YF Formação

#### YFF Reuniões

**YFF010** Ud Reunião da Comissão de Segurança de Obra.
Reunião da Comissão de Segurança de Obra, considerando uma reunião de duas horas. A Comissão será composta pelo dono da obra (fiscalização), o coordenador de segurança e saúde, o director técnico da empreitada, o responsável de segurança do empreiteiro ou da entidade executante e o representante ou os representantes dos trabalhadores.
Critério de medição de projecto: Número de unidades previstas, segundo Plano de Segurança e Saúde.
Critério de medição de obra: Será medido o número de unidades realmente realizadas segundo especificações do Plano de Segurança e Saúde.

| Código | Un | Descrição | Rendimento | Preço | Importância |
|---|---|---|---|---|---|
| mt50mas010 | Ud | Custo da reunião da Comissão de Segurança de Obra. (material) | 1.000 | 15381.40 | 15381.40 |
| % | % | Custos directos complementares | 2 % | 15381.40 | 307.63 |
|  |  | Custos directos |  |  | 15689.03 |
