# Formação do pessoal

- Propriedade do ficheiro: CYPE INGENIEROS, S.A.
- Formato: FIEBDC-3/2002
- Âmbito geográfico: Moçambique
- Moeda: MZN
- Custos indirectos: 3.00 %
- IVA: 17.00 %

## Y Segurança e saúde

### YF Formação

#### YFX Formação do pessoal

**YFX010** Ud Formação do pessoal.
Preço: 34893.30
Formação do pessoal, necessária para o cumprimento da regulamentação vigente em matéria de Segurança e Saúde no Trabalho.
Critérios considerados na determinação do preço da unidade de obra: O preço inclui as reuniões da Comissão de Segurança de Obra.
Critério de medição de projecto: Número de unidades previstas, segundo Plano de Segurança e Saúde.
Critério de medição de obra: Será medido o número de unidades realmente realizadas segundo especificações do Plano de Segurança e Saúde.

| Código | Un | Descrição | Preço |
|---|---|---|---|
| % | % | Custos directos complementares | 0.00 |
