# Fita de sinalização com barreiras de segurança

- Propriedade do ficheiro: CYPE INGENIEROS, S.A.
- Formato: FIEBDC-3/2002
- Âmbito geográfico: Moçambique
- Moeda: MZN
- Custos indirectos: 3.00 %
- IVA: 17.00 %

## Y Segurança e saúde

### YS Sinalização provisória de obras

#### YSM Sinalização de zonas de trabalho

**YSM006** m Fita de sinalização com barreiras de segurança.
Sinalização e delimitação de zonas de trabalho através de dupla fita de sinalização, de material plástico, de 8 cm de largura e 0,05 mm de espessura, impressa em ambas as faces em faixas de cor amarelo e preto, fixada a barreiras de segurança de ferro, de 1,10x2,50 m, cor amarelo, com barras verticais montadas sobre caixilho de tubo, com dois pés metálicos, separadas cada 5,00 m entre eixos, amortizáveis em 20 utilizações. Inclusive montagem, manutenção em condições seguras durante todo o período de tempo necessário e desmontagem.
Critério de medição de projecto: Comprimento medido segundo Plano de Segurança e Saúde.
Critério de medição de obra: Será medido o comprimento realmente montado segundo especificações do Plano de Segurança e Saúde.

| Código | Un | Descrição | Rendimento | Preço | Importância |
|---|---|---|---|---|---|
| mt50bal010n | m | Fita de sinalização, de material plástico, de 8 cm de largura e 0,05 mm de espessura, impressa em ambas as faces em faixas de cor amarelo e preto. (material) | 0.780 | 13.68 | 10.67 |
| mt50vbe010dbk | Ud | Barreira de segurança de ferro, de 1,10x2,50 m, cor amarelo, com barras verticais montadas sobre caixilho de tubo, com dois pés metálicos, incluindo placa para publicidade. (material) | 0.013 | 4788.96 | 62.26 |
| mo120 | h | Operário Segurança e Saúde. (mão de obra) | 0.142 | 95.68 | 13.59 |
| % | % | Custos directos complementares | 2 % | 86.52 | 1.73 |
|  |  | Custos directos |  |  | 88.25 |
