# Incorporação de gelosia de lâminas de PVC

- Propriedade do ficheiro: CYPE INGENIEROS, S.A.
- Formato: FIEBDC-3/2002
- Âmbito geográfico: Moçambique
- Moeda: MZN
- Custos indirectos: 3.00 %
- IVA: 17.00 %

## Z Reabilitação energética

### ZB Paramentos verticais: substituição ou melhora de aberturas de fachada

#### ZBZ Protecção solar: gelosias

**ZBZ040** m² Incorporação de gelosia de lâminas de PVC.
Reabilitação energética de edifício através da incorporação de gelosia fixa com lâminas fixas de PVC, colocada sobre cremalheiras fixas de perfis tipo Omega de aço galvanizado. Inclusive barras para fixação através de aparafusamento em alvenaria com buchas de nylon e parafusos de aço.
Inclui: Marcação. Nivelamento. Resolução das uniões da subestrutura aos paramentos. Montagem de elementos complementares.
Critério de medição de projecto: Superfície medida segundo documentação gráfica de Projecto, descontando as aberturas de superfície maior de 3 m².
Critério de medição de obra: Medir-se-á a superfície realmente executada segundo especificações de Projecto, descontando as aberturas de superfície maior de 3 m².

| Código | Un | Descrição | Rendimento | Preço | Importância |
|---|---|---|---|---|---|
| mt26aaa033a | Ud | Ancoragem mecânica com bucha de nylon e parafuso de aço galvanizado, de cabeça escareada. (material) | 4.000 | 27.55 | 110.20 |
| mt24pce010a | m² | Gelosia fixa de lâminas de PVC. (material) | 1.000 | 2854.37 | 2854.37 |
| op00ato010 |  | Aparafusadora. | 1.000 | 0.00 | 0.00 |
| mo018 | h | Oficial de 1ª serralheiro. (mão de obra) | 0.437 | 134.60 | 58.82 |
| mo059 | h | Ajudante de serralheiro. (mão de obra) | 0.437 | 99.50 | 43.48 |
| % | % | Custos directos complementares | 2 % | 3066.87 | 61.34 |
|  |  | Custos directos |  |  | 3128.21 |
