# Desmontagem de esquentador ou termoacumulador individual, para substituição por equipamento com melhor eficiência energética

- Propriedade do ficheiro: CYPE INGENIEROS, S.A.
- Formato: FIEBDC-3/2002
- Âmbito geográfico: Moçambique
- Moeda: MZN
- Custos indirectos: 3.00 %
- IVA: 17.00 %

## Z Reabilitação energética

### ZC Aquecimento, climatização e A.Q.S.

#### ZCD Desmontagem de equipamento existente

**ZCD040** Ud Desmontagem de esquentador ou termoacumulador individual, para substituição por equipamento com melhor eficiência energética.
Desmontagem de termoacumulador eléctrico de 200 kg de peso máximo, com meios manuais, e carga manual para camião ou contentor.
Inclui: Desmontagem do elemento. Obturação das tubagens ligadas ao elemento. Remoção e armazenamento do material desmontado. Limpeza dos restos da obra. Carga manual do material desmontado e restos da obra para camião ou contentor.
Critério de medição de projecto: Número de unidades previstas, segundo documentação gráfica de Projecto.
Critério de medição de obra: Será medido o número de unidades realmente desmontadas segundo especificações de Projecto.

| Código | Un | Descrição | Rendimento | Preço | Importância |
|---|---|---|---|---|---|
| mo004 | h | Oficial de 1ª instalador de aquecimento. (mão de obra) | 1.348 | 136.52 | 184.03 |
| mo103 | h | Ajudante de instalador de aquecimento. (mão de obra) | 1.348 | 99.12 | 133.61 |
| % | % | Custos directos complementares | 2 % | 317.64 | 6.35 |
|  |  | Custos directos |  |  | 323.99 |
