# Caldeira a gás, doméstica, mural, de condensação, para aquecimento e A.Q.S

- Propriedade do ficheiro: CYPE INGENIEROS, S.A.
- Formato: FIEBDC-3/2002
- Âmbito geográfico: Moçambique
- Moeda: MZN
- Custos indirectos: 3.00 %
- IVA: 17.00 %

## Z Reabilitação energética

### ZC Aquecimento, climatização e A.Q.S.

#### ZCG Caldeiras a gás

**ZCG232** Ud Caldeira a gás, doméstica, mural, de condensação, para aquecimento e A.Q.S.
Reabilitação energética de edifício através da colocação, em substituição de equipamento existente, de caldeira mural de condensação a gás N, para aquecimento e A.Q.S. instantânea com microacumulação, câmara de combustão estanque, potência nominal 24 kW, potência de aquecimento 25 kW, potência de A.Q.S. 25 kW, rendimento em aquecimento 94%, rendimento em A.Q.S. 85%, eficiência energética classe A em aquecimento, eficiência energética classe A em A.Q.S., perfil de consumo XL, caudal específico de A.Q.S. segundo NP EN 625 de 13,8 l/min, potência sonora 50 dBA, dimensões 710x400x330 mm, peso 35 kg, acendimento electrónico e segurança por ionização, sem chama piloto, com electrónica Bosch Heatronic 4, painel de comando com display digital com ícones informativos e mensagens de texto, vaso de expansão de 6 litros, kit standard de evacuação de fumos e modelo de montagem. Totalmente montada, ligada e testada.
Inclui: Marcação. Disposição dos elementos. Montagem da caldeira e dos seus acessórios. Ligação com as redes de abastecimento de água, de gás, de saneamento e eléctrica, e com a conduta de evacuação dos produtos de combustão. Colocação em funcionamento.
Critério de medição de projecto: Número de unidades previstas, segundo documentação gráfica de Projecto.
Critério de medição de obra: Medir-se-á o número de unidades realmente executadas segundo especificações de Projecto.

| Código | Un | Descrição | Rendimento | Preço | Importância |
|---|---|---|---|---|---|
| mt38cmj013a | Ud | Caldeira mural de condensação a gás N, para aquecimento e A.Q.S. instantânea com microacumulação, câmara de combustão estanque, potência nominal 24 kW, potência de aquecimento 25 kW, potência de A.Q.S. 25 kW, rendimento em aquecimento 94%, rendimento em A.Q.S. 85%, eficiência energética classe A em aquecimento, eficiência energética classe A em A.Q.S., perfil de consumo XL, caudal específico de A.Q.S. segundo NP EN 625 de 13,8 l/min, potência sonora 50 dBA, dimensões 710x400x330 mm, peso 35 kg, acendimento electrónico e segurança por ionização, sem chama piloto, com electrónica Bosch Heatronic 4, painel de comando com display digital com ícones informativos e mensagens de texto, vaso de expansão de 6 litros, kit standard de evacuação de fumos e modelo de montagem. (material) | 1.000 | 163137.96 | 163137.96 |
| mt38www012 | Ud | Material auxiliar para instalações de aquecimento e A.Q.S. (material) | 1.000 | 199.54 | 199.54 |
| mo004 | h | Oficial de 1ª instalador de aquecimento. (mão de obra) | 3.641 | 136.52 | 497.07 |
| mo103 | h | Ajudante de instalador de aquecimento. (mão de obra) | 3.641 | 99.12 | 360.90 |
| % | % | Custos directos complementares | 2 % | 164195.47 | 3283.91 |
|  |  | Custos directos |  |  | 167479.38 |
