# Unidade interior de ar condicionado com distribuição por condutas tubulares

- Propriedade do ficheiro: CYPE INGENIEROS, S.A.
- Formato: FIEBDC-3/2002
- Âmbito geográfico: Moçambique
- Moeda: MZN
- Custos indirectos: 3.00 %
- IVA: 17.00 %

## Z Reabilitação energética

### ZC Aquecimento, climatização e A.Q.S.

#### ZCM Unidades autónomas de climatização

**ZCM105** Ud Unidade interior de ar condicionado com distribuição por condutas tubulares.
Reabilitação energética de edifício através da colocação, em substituição de equipamento existente, de unidade interior de ar condicionado, sistema ar-ar multi-split, para gás R-32, bomba de calor, alimentação monofásica (230V/50Hz), potência frigorífica nominal 3,5 kW (temperatura de bolbo seco 27°C, temperatura de bolbo húmido 19°C), potência calorífica nominal 4,5 kW (temperatura de bolbo seco 20°C), de 230x740x455 mm, nível sonoro (velocidade baixa) 30 dBA, caudal de ar (velocidade elevada) 660 m³/h, pressão de ar (standard) 24 Pa e controlo sem fios, com embocaduras tubulares,. Inclusive elementos para suspensão ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi120d | Ud | Unidade interior de ar condicionado, sistema ar-ar multi-split, para gás R-32, bomba de calor, alimentação monofásica (230V/50Hz), potência frigorífica nominal 3,5 kW (temperatura de bolbo seco 27°C, temperatura de bolbo húmido 19°C), potência calorífica nominal 4,5 kW (temperatura de bolbo seco 20°C), de 230x740x455 mm, nível sonoro (velocidade baixa) 30 dBA, caudal de ar (velocidade elevada) 660 m³/h, pressão de ar (standard) 24 Pa e controlo sem fios. (material) | 1.000 | 63923.97 | 63923.97 |
| mt42mhi523a | Ud | Embocaduras tubulares, para unidade interior de ar condicionado. (material) | 1.000 | 23279.63 | 23279.63 |
| mt42www090 | Ud | Kit de suportes para suspensão ao tecto, formado por quatro varões roscados de aço galvanizado, com as correspondentes buchas, porcas e anilhas. (material) | 1.000 | 2090.41 | 2090.41 |
| mo005 | h | Oficial de 1ª instalador de ar condicionado. (mão de obra) | 1.196 | 136.52 | 163.28 |
| mo104 | h | Ajudante de instalador de ar condicionado. (mão de obra) | 1.196 | 99.12 | 118.55 |
| % | % | Custos directos complementares | 2 % | 89575.84 | 1791.52 |
|  |  | Custos directos |  |  | 91367.36 |
