# Unidade interior de ar condicionado, de tecto com descarga directa

- Propriedade do ficheiro: CYPE INGENIEROS, S.A.
- Formato: FIEBDC-3/2002
- Âmbito geográfico: Moçambique
- Moeda: MZN
- Custos indirectos: 3.00 %
- IVA: 17.00 %

## Z Reabilitação energética

### ZC Aquecimento, climatização e A.Q.S.

#### ZCM Unidades autónomas de climatização

**ZCM115** Ud Unidade interior de ar condicionado, de tecto com descarga directa.
Reabilitação energética de edifício através da colocação, em substituição de equipamento existente, de unidade interior de ar condicionado, de tecto, com descarga directa, sistema ar-ar multi-split, para gás R-32, bomba de calor, alimentação monofásica (230V/50Hz), potência frigorífica nominal 5 kW (temperatura de bolbo seco 27°C, temperatura de bolbo húmido 19°C), potência calorífica nominal 5,8 kW (temperatura de bolbo seco 20°C), de 210x1070x690 mm, nível sonoro (velocidade baixa) 31 dBA, com filtro e controlo sem fios. Acessórios: adaptador para ligação de controlo remoto por cabo ou de controlo externo.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mhi175a | Ud | Unidade interior de ar condicionado, de tecto, com descarga directa, sistema ar-ar multi-split, para gás R-32, bomba de calor, alimentação monofásica (230V/50Hz), potência frigorífica nominal 5 kW (temperatura de bolbo seco 27°C, temperatura de bolbo húmido 19°C), potência calorífica nominal 5,8 kW (temperatura de bolbo seco 20°C), de 210x1070x690 mm, nível sonoro (velocidade baixa) 31 dBA, com filtro e controlo sem fios. (material) | 1.000 | 96441.81 | 96441.81 |
| mt42mhi510a | Ud | Adaptador para ligação de controlo remoto por cabo ou de controlo externo. (material) | 1.000 | 28441.53 | 28441.53 |
| mt42mhi900 | m | Cabo bus blindado de 2 fios, de 0,5 mm² de secção por fio (material) | 3.000 | 76.02 | 228.06 |
| mt35tpt010ke | m | Tubo rígido de PVC VD-F de 16 mm de diâmetro exterior e 1,3 mm de espessura. Resistência à compressão 1250 N, resistência ao impacto 6 joules, temperatura de trabalho -25°C até 90°C, classificação 4442, segundo NP EN 61386-1 e NP EN 61386-21, com o preço incrementado em 20% relativamente a acessórios e peças especiais. (material) | 3.000 | 168.75 | 506.25 |
| mo005 | h | Oficial de 1ª instalador de ar condicionado. (mão de obra) | 1.196 | 136.52 | 163.28 |
| mo104 | h | Ajudante de instalador de ar condicionado. (mão de obra) | 1.196 | 99.12 | 118.55 |
| % | % | Custos directos complementares | 2 % | 125899.48 | 2517.99 |
|  |  | Custos directos |  |  | 128417.47 |
