# Unidade exterior de ar condicionado, sistema ar-ar multi-split

- Propriedade do ficheiro: CYPE INGENIEROS, S.A.
- Formato: FIEBDC-3/2002
- Âmbito geográfico: Moçambique
- Moeda: MZN
- Custos indirectos: 3.00 %
- IVA: 17.00 %

## Z Reabilitação energética

### ZC Aquecimento, climatização e A.Q.S.

#### ZCM Unidades autónomas de climatização

**ZCM150** Ud Unidade exterior de ar condicionado, sistema ar-ar multi-split.
Reabilitação energética de edifício através da colocação, em substituição de equipamento existente, de unidade exterior de ar condicionado, sistema ar-ar multi-split, para gás R-32, bomba de calor, alimentação monofásica (230V/50Hz), potência frigorífica nominal 4 kW (temperatura de bolbo seco 35°C, temperatura de bolbo húmido 24°C), potência calorífica nominal 4,5 kW (temperatura de bolbo húmido 6°C), de 595x780x290 mm, peso 0 kg, nível sonoro 48 dBA e caudal de ar 1950 m³/h, com controlo de condensação. Inclusive elementos anti-vibratórios de pavimento.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi150a | Ud | Unidade exterior de ar condicionado, sistema ar-ar multi-split, para gás R-32, bomba de calor, alimentação monofásica (230V/50Hz), potência frigorífica nominal 4 kW (temperatura de bolbo seco 35°C, temperatura de bolbo húmido 24°C), potência calorífica nominal 4,5 kW (temperatura de bolbo húmido 6°C), de 595x780x290 mm, peso 42 kg, nível sonoro 48 dBA e caudal de ar 1950 m³/h, com controlo de condensação. (material) | 1.000 | 108022.24 | 108022.24 |
| mt42www080 | Ud | Kit de amortecedores anti-vibração de pavimento, formado por quatro amortecedores de borracha, com os correspondentes parafusos, porcas e anilhas. (material) | 1.000 | 760.15 | 760.15 |
| mo005 | h | Oficial de 1ª instalador de ar condicionado. (mão de obra) | 1.196 | 136.52 | 163.28 |
| mo104 | h | Ajudante de instalador de ar condicionado. (mão de obra) | 1.196 | 99.12 | 118.55 |
| % | % | Custos directos complementares | 2 % | 109064.22 | 2181.28 |
|  |  | Custos directos |  |  | 111245.50 |
