# Sistema "ISOVER" de isolamento termo-acústico e revestimento interior autoportante

- Propriedade do ficheiro: CYPE INGENIEROS, S.A.
- Formato: FIEBDC-3/2002
- Âmbito geográfico: Moçambique
- Moeda: MZN
- Custos indirectos: 3.00 %
- IVA: 17.00 %

## Z Reabilitação energética

### ZF Paramentos verticais: adição de isolamento térmico

#### ZFT Sistemas de isolamento interior através de revestimento interior

**ZFT021** m² Sistema "ISOVER" de isolamento termo-acústico e revestimento interior autoportante.
Reabilitação energética de fachadas e paredes divisórias através do sistema "ISOVER" de isolamento termo-acústico e revestimento interior autoportante, colocado em divisões interiores e pelo interior de fachadas, formado por placa de gesso laminado A / EN 520 - 1200 / comprimento / 15 / com os bordos longitudinais afinados, aparafusada directamente a uma estrutura autoportante contraventada, de aço galvanizado, composta por perfis horizontais de 30x30 mm, solidamente fixados ao pavimento e ao tecto e composta por perfis horizontais de 30x30 mm, com uma modulação de 600 mm, fixadas ao paramento, e isolamento de painel compacto de lã mineral Arena de alta densidade, Arena Apta "ISOVER", segundo EN 13162, de 30 mm de espessura, não revestido, resistência térmica 0,85 m²°C/W, condutibilidade térmica 0,034 W/(m°C), colocado no espaço entre o paramento e as mestras; e duas demãos de tinta plástica, cor branca, acabamento mate, textura lisa, (rendimento: 0,1 l/m² cada demão); aplicação prévia de uma demão de primário à base de copolímeros acrílicos em suspensão aquosa. Inclusive fixações, massa e fita para o tratamento de juntas e acessórios de montagem.
Critérios considerados na determinação do preço da unidade de obra: O preço inclui a resolução de encontros e pontos singulares e os trabalhos auxiliares de pedreiro para instalações.
Inclui: Marcação. Nivelamento e limpeza da base. Colocação da fita acústica. Colocação de elementos horizontais solidamente fixados ao piso e ao tecto. Colocação das mestras, contraventando-as com ancoragens directas. Corte e preparação do isolamento a colocar. Colocação do isolamento no espaço entre o paramento e as mestras. Fixação das placas. Fixação de aros, instalações e mecanismos. Tratamento de juntas. Limpeza da superfície a pintar. Aplicação da demão de primário. Aplicação de duas demãos de acabamento.
Critério de medição de projecto: Superfície medida segundo documentação gráfica de Projecto.
Critério de medição de obra: Medir-se-á a superfície realmente executada segundo especificações de Projecto.

| Código | Un | Descrição | Rendimento | Preço | Importância |
|---|---|---|---|---|---|
| mt12psg041b | m | Banda autocolante dessolidarizante de espuma de poliuretano de células fechadas, de 3,2 mm de espessura e 50 mm de largura, resistência térmica 0,10 m²°C/W, condutibilidade térmica 0,032 W/(m°C). (material) | 0.800 | 22.69 | 18.15 |
| mt12pek020fa | Ud | Ancoragem directa de 125 mm, para mestra 60/27. (material) | 0.700 | 38.45 | 26.92 |
| mt12psg220 | Ud | Fixação composta por bucha e parafuso 5x27. (material) | 1.600 | 6.11 | 9.78 |
| mt16lvi030adda | m² | Painel compacto de lã mineral Arena de alta densidade, Arena Apta "ISOVER", segundo EN 13162, de 30 mm de espessura, não revestido, resistência térmica 0,85 m²°C/W, condutibilidade térmica 0,034 W/(m°C), Euroclasse A1 de reacção ao fogo segundo NP EN 13501-1, capacidade de absorção de água a curto prazo <=1 kg/m² e factor de resistência à difusão do vapor de água 1. (material) | 1.050 | 289.80 | 304.29 |
| mt16aaa030 | m | Fita autocolante para vedação de juntas. (material) | 0.440 | 28.51 | 12.54 |
| mt12psg050c | m | Mestra 60/27 de chapa de aço galvanizado, de largura 60 mm, segundo EN 14195. (material) | 1.750 | 79.57 | 139.25 |
| mt12psg160a | m | Perfil em U, de aço galvanizado, de 30 mm. (material) | 1.220 | 82.03 | 100.08 |
| mt12psg081a | Ud | Parafuso autoperfurante 3,5x9,5 mm. (material) | 1.400 | 0.95 | 1.33 |
| mt12psg010b | m² | Placa de gesso laminado A / EN 520 - 1200 / comprimento / 15 / com os bordos longitudinais afinados. (material) | 1.050 | 453.47 | 476.14 |
| mt12psg081c | Ud | Parafuso autoperfurante 3,5x25 mm. (material) | 14.000 | 0.86 | 12.04 |
| mt12psg030a | kg | Massa de juntas, segundo EN 13963. (material) | 0.300 | 85.67 | 25.70 |
| mt12psg040a | m | Fita microperfurada de papel, segundo EN 13963. (material) | 1.600 | 4.06 | 6.50 |
| mt27pfp010b | l | Primário, à base de copolímeros acrílicos em suspensão aquosa, para favorecer a coesão de suportes pouco consistentes e a aderência de pinturas. (material) | 0.125 | 423.98 | 53.00 |
| mt27pir010a | l | Tinta plástica ecológica para interior, à base de copolímeros acrílicos em dispersão aquosa, dióxido de titânio e pigmentos extendedores seleccionados, cor branco, acabamento mate, textura lisa, de grande resistência à humidade, permeável ao vapor de água, transpirável e resistente aos raios UV, para aplicar com trincha, rolo ou pistola. (material) | 0.200 | 421.65 | 84.33 |
| op00fre010 |  | Fresadora. | 1.000 | 0.00 | 0.00 |
| op00ato010 |  | Aparafusadora. | 1.000 | 0.00 | 0.00 |
| mo054 | h | Oficial de 1ª montador de isolamentos. (mão de obra) | 0.146 | 136.52 | 19.93 |
| mo101 | h | Ajudante de montador de isolamentos. (mão de obra) | 0.091 | 99.31 | 9.04 |
| mo053 | h | Oficial de 1ª montador de pré-fabricados interiores. (mão de obra) | 0.438 | 136.52 | 59.80 |
| mo100 | h | Ajudante de montador de pré-fabricados interiores. (mão de obra) | 0.274 | 99.31 | 27.21 |
| mo038 | h | Oficial de 1ª pintor. (mão de obra) | 0.189 | 132.85 | 25.11 |
| mo076 | h | Ajudante de pintor. (mão de obra) | 0.023 | 99.31 | 2.28 |
| % | % | Custos directos complementares | 2 % | 1413.42 | 28.27 |
|  |  | Custos directos |  |  | 1441.69 |
