# Escavação para desaterro de terras e detritos de colmatação

- Propriedade do ficheiro: CYPE Ingenieros S.A.
- Formato: FIEBDC-3/2016
- Programa: Gerador de preços para construção civil. CYPE Ingenieros, S.A.
- Data: 19/04/2024
- Âmbito geográfico: Moçambique
- Moeda: MZN
- Custos indirectos: 3 %
- IVA: 17 %

## 0 Trabalhos prévios

### 0G Trabalhos arqueológicos

#### 0GE Escavações arqueológicas e transportes

**0GE050** m³ Escavação para desaterro de terras e detritos de colmatação.
Excavação para desaterro de terras e detritos de colmatação no cabouco existente, com possível aparecimento de materiais arqueológicos entre 1 e 2 m de profundidade, realizada com meios manuais, com seguimento arqueológico na obra. Inclusive carga de terras e materiais arqueológicos encontrados, e transporte com meios manuais, a ponto de inspecção arqueológica, para tratamento dos mesmos.
Inclui: Marcação no terreno. Escavação e extracção de terras. Carga para camião das terras escavadas.
Critério de medição de projecto: Volume medido segundo documentação gráfica de Projecto.
Critério de medição de obra: Medir-se-á o volume realmente escavado segundo especificações de Projecto.

| Código | Un | Descrição | Rendimento | Preço | Importância |
|---|---|---|---|---|---|
| mo000 | h | arqueólogo. (mão de obra) | 1.325 | 193.31 | 256.136 |
| mo057 | h | Ajudante de arqueólogo. (mão de obra) | 2.649 | 125.49 | 332.423 |
| mo112 | h | Operário especializado construção. (mão de obra) | 11.26 | 97.25 | 1095.035 |
| % | % | Custos directos complementares | 2 % | 1683.594 | 33.672 |
|  |  | Custos directos |  |  | 1717.266 |
