# Escoramento de laje

- Propriedade do ficheiro: CYPE Ingenieros S.A.
- Formato: FIEBDC-3/2016
- Programa: Gerador de preços para construção civil. CYPE Ingenieros, S.A.
- Data: 31/10/2024
- Âmbito geográfico: Moçambique
- Moeda: MZN
- Custos indirectos: 3 %
- IVA: 17 %

## 0 Trabalhos prévios

### 0P Cofragens, escoramentos e cimbres

#### 0PC Elementos estruturais horizontais

**0PC010** m² Escoramento de laje.
Execução de escoramento de laje horizontal e consola, com altura livre de piso de até 3 m, composto por 4 escoras metálicas telescópicas, amortizáveis em 150 utilizações e pranchas de madeira de pinho, amortizáveis em 10 utilizações, colocadas como base na parte inferior de apoio das escoras e como travessas na parte superior das mesmas. Incluindo nivelação, fixação com pregos de aço, desperdícios, cortes e trabalhos de montagem, colocação em carga e remoção do escoramento após a sua utilização, com os meios adequados.
Inclui: Preparação da superfície de apoio. Marcação e corte de pranchas. Colocação das escoras. Instalação e teste de carga da escora. Desmontagem e remoção das escoras após a finalização das obras.
Critério de medição de projecto: Superfície medida segundo documentação gráfica de Projecto.
Critério de medição de obra: Medir-se-á a superfície realmente executada segundo especificações de Projecto.

| Código | Un | Descrição | Rendimento | Preço | Importância |
|---|---|---|---|---|---|
| mt50spa050n | m³ | Pranchão de madeira de pinho, dimensões 20x10 cm. (material) | 0.004 | 42363.44 | 169.454 |
| mt50spa101 | kg | Pregos de aço. (material) | 0.045 | 180.56 | 8.125 |
| mt50spa081a | Ud | Escora metálica telescópica, até 3 m de altura. (material) | 0.027 | 1857.05 | 50.140 |
| mo042 | h | Oficial de 1ª estruturista. (mão de obra) | 0.592 | 139.83 | 82.779 |
| mo089 | h | Ajudante de estruturista. (mão de obra) | 0.592 | 104.45 | 61.834 |
| % | % | Custos directos complementares | 2 % | 372.332 | 7.447 |
|  |  | Custos directos |  |  | 379.779 |

Resíduos:
- colocação: mt50spa050n Pranchão de madeira de pinho, dimensões 20x10 cm; factor de resíduo 1
- colocação: mt50spa101 Pregos de aço; factor de resíduo 0.0045
- colocação: mt50spa081a Escora metálica telescópica, até 3 m de altura; factor de resíduo 1

## Recursos

**mt50spa050n** m³ Pranchão de madeira de pinho, dimensões 20x10 cm
Dados técnicos: Custo energético 78108.000 MJ; Emissão de CO2 -1069.500 kg; Código LER 17 02 01; Massa do elemento 575 kg; Volume 0.522727 m3

**mt50spa101** kg Pregos de aço
Dados técnicos: Custo energético 9.830 MJ; Emissão de CO2 0.510 kg; Código LER 17 04 05; Massa do elemento 1 kg; Volume 0.000476 m3

**mt50spa081a** Ud Escora metálica telescópica, até 3 m de altura
Dados técnicos: Custo energético 97.317 MJ; Emissão de CO2 5.049 kg; Código LER 17 04 05; Massa do elemento 9.9 kg; Volume 0.004714 m3
