# Montagem e desmontagem de condutas de entulho

- Propriedade do ficheiro: CYPE Ingenieros S.A.
- Formato: FIEBDC-3/2016
- Programa: Gerador de preços para construção civil. CYPE Ingenieros, S.A.
- Data: 31/10/2024
- Âmbito geográfico: Moçambique
- Moeda: MZN
- Custos indirectos: 3 %
- IVA: 17 %

## 0 Trabalhos prévios

### 0V Descarga de resíduos

#### 0VB Conduta de entulho

**0VB020** Ud Montagem e desmontagem de condutas de entulho.
Montagem e desmontagem em obra de conduta de entulho de PVC de 10 m de comprimento, formada por peças tronco-cónicas de 38 a 51 cm de diâmetro interior, unidas entre si com correntes, de acordo com os desenhos de montagem, Plano de Segurança e Saúde e regulamentação em vigor. Inclusive transporte para a obra e remoção do material, boca de descarga superior, bocas de descarga lateral em pisos intermédios, suportes de fixação da conduta e fecho de segurança.
Inclui: Marcação da disposição dos apoios. Limpeza e preparação da superfície de apoio e protecção dos espaços afectados. Montagem e colocação dos componentes. Montagem dos elementos. Colocação dos elementos de protecção, acesso e sinalização. Desmontagem e remoção dos elementos.
Critério de medição de projecto: Número de unidades previstas, segundo documentação gráfica de Projecto.
Critério de medição de obra: Medir-se-á o número de unidades realmente executadas segundo especificações de Projecto.

| Código | Un | Descrição | Rendimento | Preço | Importância |
|---|---|---|---|---|---|
| mt51bde020 | Ud | Montagem e desmontagem de 1 m de conduta de entulho, de PVC, formada por peças tronco-cónicas de 38 a 51 cm de diâmetro interior, unidas entre si com corrente, com transporte para a obra e remoção de material, boca de descarga superior, bocas de descarga lateral para pisos intermédios, suportes de fixação e fecho de segurança. (material) | 10 | 459.23 | 4592.300 |
| % | % | Custos directos complementares | 2 % | 4592.300 | 91.846 |
|  |  | Custos directos |  |  | 4684.146 |
