# Aluguer de plataforma suspensa

- Propriedade do ficheiro: CYPE Ingenieros S.A.
- Formato: FIEBDC-3/2016
- Programa: Gerador de preços para construção civil. CYPE Ingenieros, S.A.
- Data: 31/10/2024
- Âmbito geográfico: Moçambique
- Moeda: MZN
- Custos indirectos: 3 %
- IVA: 17 %

## 0 Trabalhos prévios

### 0X Andaimes e equipamento de elevação

#### 0XA Andaimes

**0XA115** Ud Aluguer de plataforma suspensa.
Aluguer, durante 30 dias naturais, de plataforma suspensa de accionamento manual, de 2 m de comprimento, formada por um ou mais módulos independentes de 90 cm de largura, para trabalhar em paramentos verticais de até 30 m de altura, composta por rodapé, guarda-corpos, aparelho de elevação, cabos e estrutura de suspensão, sistema anti-quedas, pescantes de suspensão nos extremos dos módulos e restantes dispositivos de segurança. Incluindo revisão mensal, para garantir a sua estabilidade e condições de segurança.
Inclui: Revisão periódica para garantir a sua estabilidade e condições de segurança.
Critério de medição de projecto: Número de unidades previstas, segundo documentação gráfica de Projecto.
Critério de medição de obra: Amortização em forma de aluguer diário, segundo as condições definidas no contrato subscrito com a empresa fornecedora.

| Código | Un | Descrição | Rendimento | Preço | Importância |
|---|---|---|---|---|---|
| mq13ats100b | Ud | Aluguer diário de plataforma suspensa de accionamento manual, de 2 m de comprimento, formada por um ou mais módulos independentes de 90 cm de largura, para trabalhar em paramentos verticais de até 30 m de altura, composta por rodapé, guarda-corpos, aparelho de elevação, cabos e estrutura de suspensão, sistema anti-quedas, pescantes de suspensão nos extremos dos módulos e restantes dispositivos de segurança. (equipamento) | 30 | 114.79 | 3443.700 |
| % | % | Custos directos complementares | 2 % | 3443.700 | 68.874 |
|  |  | Custos directos |  |  | 3512.574 |
