# Aluguer de monta-cargas

- Propriedade do ficheiro: CYPE Ingenieros S.A.
- Formato: FIEBDC-3/2016
- Programa: Gerador de preços para construção civil. CYPE Ingenieros, S.A.
- Data: 31/10/2024
- Âmbito geográfico: Moçambique
- Moeda: MZN
- Custos indirectos: 3 %
- IVA: 17 %

## 0 Trabalhos prévios

### 0X Andaimes e equipamento de elevação

#### 0XM Monta-cargas

**0XM010** Ud Aluguer de monta-cargas.
Aluguer mensal de monta-cargas com sistema de elevação composto por cabo e tambor de enrolar, para transporte de materiais, de 4 paragens e 300 kg de carga máxima.
Critérios considerados na determinação do preço da unidade de obra: O preço inclui a manutenção e o seguro de responsabilidade civil.
Inclui: Revisão periódica para garantir a sua estabilidade e condições de segurança.
Critério de medição de projecto: Número de unidades previstas, segundo documentação gráfica de Projecto.
Critério de medição de obra: Amortização em forma de aluguer mensal, segundo as condições definidas no contrato subscrito com a empresa fornecedora.

| Código | Un | Descrição | Rendimento | Preço | Importância |
|---|---|---|---|---|---|
| mq07mon010a | Ud | Aluguer mensal de monta-cargas de obra com cabo e tambor de enrolar para transporte de materiais de 4 paradas e 300 kg de carga máxima. (equipamento) | 1 | 16266.49 | 16266.490 |
| % | % | Custos directos complementares | 2 % | 16266.490 | 325.330 |
|  |  | Custos directos |  |  | 16591.820 |
