# Desmatação e decapagem do terreno com arbustos

- Propriedade do ficheiro: CYPE Ingenieros S.A.
- Formato: FIEBDC-3/2016
- Programa: Gerador de preços para construção civil. CYPE Ingenieros, S.A.
- Data: 15/12/2025
- Âmbito geográfico: Moçambique
- Moeda: MZN
- Custos indirectos: 3 %
- IVA: 17 %

## A Acondicionamento do terreno

### AD Movimento de terras em edificação

#### ADL Desmatação e decapagem

**ADL010** m² Desmatação e decapagem do terreno com arbustos.
Desmatação e decapagem do terreno com arbustos, com meios mecânicos. Compreende os trabalhos necessários para remover das zonas previstas para a edificação ou urbanização: arbustos, plantas pequenas, troncos, arbustos, ervas daninhas, madeiras caídas, entulho, lixo ou qualquer outro material existente, até uma profundidade não inferior à espessura da camada de terra vegetal, considerando como mínima 25 cm; e carregamento em camião.
Critérios considerados na determinação do preço da unidade de obra: O preço não inclui o corte de árvores nem o transporte dos materiais removidos.
Inclui: Marcação no terreno. Corte de arbustos. Remoção mecânica dos materiais de desbaste. Remoção e disposição mecânica dos materiais resultantes de desbaste. Carga a camião.
Critério de medição de projecto: Superfície medida em projecção horizontal, segundo documentação gráfica de Projecto.
Critério de medição de obra: Medir-se-á, em projecção horizontal, a superfície realmente executada segundo especificações de Projecto, sem incluir os incrementos por excessos de escavação não autorizados.

| Código | Un | Descrição | Rendimento | Preço | Importância |
|---|---|---|---|---|---|
| mq09sie010 | h | Motoserra a gasolina, de 50 cm de espada e 2 kW de potência. (equipamento) | 0.023 | 120.15 | 2.763 |
| mq01pan010a | h | Pá carregadora sobre pneus de 120 kW/1,9 m³. (equipamento) | 0.017 | 1611.23 | 27.391 |
| mo113 | h | Operário não qualificado construção. (mão de obra) | 0.076 | 101.01 | 7.677 |
| % | % | Custos directos complementares | 2 % | 37.831 | 0.757 |
|  |  | Custos directos |  |  | 38.588 |

Resíduos:
- escavação: ruo170504 Solos e rochas não abrangidos em 17 05 03. (componente de resíduo); rendimento 291.125 kg; Código LER 17 05 04; Massa do elemento 1 kg; Volume 0.000625 m3
- escavação: ruo200201 Resíduos biodegradáveis. (componente de resíduo); rendimento 34.25 kg; Código LER 20 02 01; Massa do elemento 1 kg; Volume 0.000667 m3
- escavação: ruo200303 Resíduos da limpeza de ruas. (componente de resíduo); rendimento 17.125 kg; Código LER 20 03 03; Massa do elemento 1 kg; Volume 0.000667 m3
