# Colector em ensoleiramento

- Propriedade do ficheiro: CYPE Ingenieros S.A.
- Formato: FIEBDC-3/2016
- Programa: Gerador de preços para construção civil. CYPE Ingenieros, S.A.
- Data: 19/04/2024
- Âmbito geográfico: Moçambique
- Moeda: MZN
- Custos indirectos: 3 %
- IVA: 17 %

## A Acondicionamento do terreno

### AS Redes de drenagem horizontais

#### ASC Colectores

**ASC020** m Colector em ensoleiramento.
Colector enterrado da rede horizontal de saneamento, sem caixas, através de sistema integral registável, em ensoleiramento geral, com uma pendente mínima de 1,00% para a drenagem de águas residuais e 0,50% para a drenagem de águas pluviais, formado por tubo de PVC liso, série SN-2, rigidez anelar nominal 2 kN/m², de 400 mm de diâmetro exterior, com junta elástica, embebida em ensoleiramento. Inclusive acessórios, registos, uniões e peças especiais, lubrificante para montagem e fixação à armadura da laje.
Inclui: Marcação do traçado da conduta com as respectivas pendentes. Disposição de tubos e peças especiais. Montagem, ligação e verificação do seu correcto funcionamento.
Critério de medição de projecto: Comprimento medido em projecção horizontal, segundo documentação gráfica de Projecto.
Critério de medição de obra: Medir-se-á, em projecção horizontal, o comprimento realmente executado segundo especificações de Projecto, incluindo os tramos ocupados por peças especiais.

| Código | Un | Descrição | Rendimento | Preço | Importância |
|---|---|---|---|---|---|
| mt11tpb020g | m | Tubo de PVC liso, para saneamento enterrado sem pressão, série SN-2, rigidez anelar nominal 2 kN/m², de 400 mm de diâmetro exterior e 7,9 mm de espessura, segundo NP EN 1401-1, inclusive juntas de borracha. (material) | 1.05 | 7172.02 | 7530.621 |
| mt11tpb021g | Ud | Repercussão, por m de tubagem, de acessórios, uniões e peças especiais para tubo de PVC liso, para saneamento enterrado sem pressão, série SN-2, de 400 mm de diâmetro exterior. (material) | 2 | 2151.61 | 4303.220 |
| mt11ade100a | kg | Lubrificante para união através de junta elástica de tubos e acessórios. (material) | 0.007 | 2007.28 | 14.051 |
| mo008 | h | Oficial de 1ª canalizador. (mão de obra) | 0.429 | 136.52 | 58.567 |
| mo107 | h | Ajudante de canalizador. (mão de obra) | 0.215 | 99.12 | 21.311 |
| % | % | Custos directos complementares | 2 % | 11927.770 | 238.555 |
|  |  | Custos directos |  |  | 12166.325 |

Resíduos:
- colocação: mt11tpb020g; factor de resíduo 0.04

## Recursos

**mt11tpb020g** m Tubo de PVC liso
Dados técnicos: Custo energético 656.690 MJ; Emissão de CO2 71.671 kg; Código LER 17 02 03; Massa do elemento 14.7 kg; Volume 0.0245 m3
Resíduos:
- embalagem: re170201 Madeira. (componente de resíduo); rendimento 0.04 kg; Código LER 17 02 01; Massa do elemento 1 kg; Volume 0.000909 m3
- embalagem: re170203 Plástico. (componente de resíduo); rendimento 0.002 kg; Código LER 17 02 03; Massa do elemento 1 kg; Volume 0.001667 m3
