# Grelha electrossoldada, para calha de drenagem

- Propriedade do ficheiro: CYPE Ingenieros S.A.
- Formato: FIEBDC-3/2016
- Programa: Gerador de preços para construção civil. CYPE Ingenieros, S.A.
- Data: 19/04/2024
- Âmbito geográfico: Moçambique
- Moeda: MZN
- Custos indirectos: 3 %
- IVA: 17 %

## A Acondicionamento do terreno

### AS Redes de drenagem horizontais

#### ASI Drenagens em pavimentos

**ASI060** m Grelha electrossoldada, para calha de drenagem.
Grelha electrossoldada anti-deslizante, de 900 mm de largura, acabamento galvanizado a quente, realizada com chapas portantes de aço laminado EN 10025 S235JR, em perfil plano laminado a quente, de 30x3 mm, separadas 34 mm entre si, separadores de varão quadrado retorcido, de aço com baixo conteúdo em carbono NP EN ISO 16120-2 C4D, de 5 mm de lado, separados 38 mm entre sí e aro de aço laminado EN 10025 S235JR, em perfil omega laminado a quente, para calha de drenagem, colocada sobre o aro de apoio. Inclusive aro de apoio.
Inclui: Marcação. Colocação do aro de apoio. Montagem da grelha.
Critério de medição de projecto: Comprimento medido em projecção horizontal, segundo documentação gráfica de Projecto.
Critério de medição de obra: Medir-se-á, em projecção horizontal, o comprimento realmente executado segundo especificações de Projecto.

| Código | Un | Descrição | Rendimento | Preço | Importância |
|---|---|---|---|---|---|
| mt07rel040J | m | Grelha electrossoldada anti-deslizante, de 900 mm de largura, acabamento galvanizado a quente, realizada com chapas portantes de aço laminado EN 10025 S235JR, em perfil plano laminado a quente, de 30x3 mm, separadas 34 mm entre si, separadores de varão quadrado retorcido, de aço com baixo conteúdo em carbono NP EN ISO 16120-2 C4D, de 5 mm de lado, separados 38 mm entre sí e aro de aço laminado EN 10025 S235JR, em perfil omega laminado a quente, inclusive aro de apoio, de aço laminado EN 10025 S235JR, em perfil angular laminado a quente, de 30 mm, acabamento galvanizado a quente. (material) | 1 | 2888.9 | 2888.900 |
| mo020 | h | Oficial de 1ª construção. (mão de obra) | 0.259 | 132.85 | 34.408 |
| mo113 | h | Operário não qualificado construção. (mão de obra) | 0.259 | 95.68 | 24.781 |
| % | % | Custos directos complementares | 2 % | 2948.089 | 58.962 |
|  |  | Custos directos |  |  | 3007.051 |

Resíduos:
- colocação: mt07rel040J; factor de resíduo 0.0053

## Recursos

**mt07rel040J** m Grelha electrossoldada anti-deslizante
Dados técnicos: Custo energético 623.255 MJ; Emissão de CO2 63.526 kg; Código LER 17 04 05; Massa do elemento 24.8 kg; Volume 0.01181 m3
Resíduos:
- embalagem: re170203 Plástico. (componente de resíduo); rendimento 0.008 kg; Código LER 17 02 03; Massa do elemento 1 kg; Volume 0.001667 m3
