# Abertura de vala no terreno, para reforço de fundações

- Propriedade do ficheiro: CYPE Ingenieros S.A.
- Formato: FIEBDC-3/2016
- Programa: Gerador de preços para construção civil. CYPE Ingenieros, S.A.
- Data: 19/04/2024
- Âmbito geográfico: Moçambique
- Moeda: MZN
- Custos indirectos: 3 %
- IVA: 17 %

## A Acondicionamento do terreno

### AZ Reforços

#### AZA Movimento de terras

**AZA010** m³ Abertura de vala no terreno, para reforço de fundações.
Abertura de vala em qualquer tipo de terreno, até atingir a face superior da fundação a reforçar, situada uma profundidade máxima de 1,5 m, com meios mecânicos, e carga para camião ou contentor.
Critérios considerados na determinação do preço da unidade de obra: O preço não inclui o transporte dos materiais escavados.
Inclui: Implantação geral e fixação dos pontos e níveis de referência. Escavação em sucessivas camadas horizontais e extracção de terras. Refinamento do fundo e laterais à mão, com extracção das terras. Carga para camião ou contentor dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.

| Código | Un | Descrição | Rendimento | Preço | Importância |
|---|---|---|---|---|---|
| mq01exn010a | h | Miniretroescavadora sobre pneus, de 12,3 kW. (equipamento) | 0.223 | 1310.08 | 292.148 |
| mo113 | h | Operário não qualificado construção. (mão de obra) | 0.202 | 95.68 | 19.327 |
| % | % | Custos directos complementares | 2 % | 311.475 | 6.230 |
|  |  | Custos directos |  |  | 317.705 |

Resíduos:
- escavação: ruo170504 Solos e rochas não abrangidos em 17 05 03. (componente de resíduo); rendimento 1690 kg; Código LER 17 05 04; Massa do elemento 1 kg; Volume 0.000625 m3
