# Encontro de parede moldada e ensoleiramento

- Propriedade do ficheiro: CYPE Ingenieros S.A.
- Formato: FIEBDC-3/2016
- Programa: Gerador de preços para construção civil. CYPE Ingenieros, S.A.
- Data: 19/04/2024
- Âmbito geográfico: Moçambique
- Moeda: MZN
- Custos indirectos: 3 %
- IVA: 17 %

## C Fundações

### CC Contenções

#### CCP Paredes moldadas

**CCP061** m Encontro de parede moldada e ensoleiramento.
Encontro de parede moldada e ensoleiramento, através de 4 varões nervurados de 16 mm de diâmetro e 100 cm de comprimento, de aço A400 NR, fixados com resina epóxi cada 500 cm em orifícios de 20 mm de diâmetro e 250 mm de profundidade, praticados em rebaixe perimetral com forma de meia cana, de 5 cm de profundidade, executado através de fresagem contínua do paramento da parede moldada, e carga de entulho para camião ou contentor.
Inclui: Fresagem do encontro entre parede moldada e ensoleiramento. Marcação dos orifícios sobre o rebaixe fresado. Execução dos furos. Limpeza do pó do interior dos furos. Injecção de resina epóxi. Colocação das armaduras de espera. Limpeza dos restos gerados. Carga de entulho para camião ou contentor.
Critério de medição de projecto: Comprimento medido segundo documentação gráfica de Projecto.
Critério de medição de obra: Medir-se-á o comprimento realmente executado segundo especificações de Projecto.

| Código | Un | Descrição | Rendimento | Preço | Importância |
|---|---|---|---|---|---|
| mt07anq010 | Ud | Cartucho de adesivo tixotrópico de dois componentes à base de resina epóxi, de 330 ml, para ligação de varão nervurado de aço e parede moldada. (material) | 0.52 | 2730.35 | 1419.782 |
| mt07aco040e | kg | Aço em varões nervurados, A400 NR, fornecido em obra em varões sem elaborar, de vários diâmetros. (material) | 12.64 | 66.54 | 841.066 |
| mq03fre010a | h | Equipamento de fresagem, para parede moldada. (equipamento) | 0.44 | 2580.46 | 1135.402 |
| mq01pan070b | h | Mini pá carregadora sobre pneus, de 52 kW/1 m³ kW. (equipamento) | 0.44 | 1304.52 | 573.989 |
| mq06eim060 | h | Aplicador manual para cartuchos de injecção de resinas, com acessório misturador. (equipamento) | 2.318 | 61.14 | 141.723 |
| mo042 | h | Oficial de 1ª estruturista. (mão de obra) | 0.781 | 138.26 | 107.981 |
| mo089 | h | Ajudante de estruturista. (mão de obra) | 0.781 | 103.28 | 80.662 |
| % | % | Custos directos complementares | 2 % | 4300.605 | 86.012 |
|  |  | Custos directos |  |  | 4386.617 |

Resíduos:
- colocação: mt07anq010; factor de resíduo 0.03
- colocação: mt07aco040e Aço em varões nervurados, A400 NR, fornecido em obra em varões sem elaborar, de vários diâmetros; factor de resíduo 0.0075
- demolição: ruo170101 Betão (betões, argamassas e pré-fabricados). (componente de resíduo); rendimento 11.25 kg; Código LER 17 01 01; Massa do elemento 1 kg; Volume 0.000667 m3

## Recursos

**mt07anq010** Ud Cartucho de adesivo tixotrópico de dois componentes à base de resina epóxi
Dados técnicos: Custo energético 53.618 MJ; Emissão de CO2 2.261 kg; Código LER 17 09 04; Massa do elemento 0.396 kg; Volume 0.000264 m3
Resíduos:
- embalagem: re170203 Plástico. (componente de resíduo); rendimento 0.2 kg; Código LER 17 02 03; Massa do elemento 1 kg; Volume 0.001667 m3

**mt07aco040e** kg Aço em varões nervurados, A400 NR, fornecido em obra em varões sem elaborar, de vários diâmetros
Dados técnicos: Custo energético 9.830 MJ; Emissão de CO2 0.510 kg; Código LER 17 04 05; Massa do elemento 1 kg; Volume 0.000476 m3
