# Ligação de microestaca ao maciço de encabeçamento, através de conectores

- Propriedade do ficheiro: CYPE Ingenieros S.A.
- Formato: FIEBDC-3/2016
- Programa: Gerador de preços para construção civil. CYPE Ingenieros, S.A.
- Data: 31/10/2024
- Âmbito geográfico: Moçambique
- Moeda: MZN
- Custos indirectos: 3 %
- IVA: 17 %

## C Fundações

### CP Profundas

#### CPM Microestacas

**CPM060** Ud Ligação de microestaca ao maciço de encabeçamento, através de conectores.
Ligação de microestaca ao maciço de encabeçamento com chapas de aço laminado S235JR (Fe360) fixadas através de soldadura ao perfil tubular, no tramo previamente saneado e limpo, para a correcta aderência entre a armadura da microestaca e o betão do maciço de encabeçamento.
Inclui: Limpeza e preparação da superfície suporte. Marcação dos eixos. Fixação dos conectores com soldadura.
Critério de medição de projecto: Número de unidades previstas, segundo documentação gráfica de Projecto.
Critério de medição de obra: Medir-se-á o número de unidades realmente executadas segundo especificações de Projecto.

| Código | Un | Descrição | Rendimento | Preço | Importância |
|---|---|---|---|---|---|
| mt07ala011d | kg | Placa de aço laminado EN 10025 S235JR, para aplicações estruturais. Trabalhada e montada em oficina, para colocar em obra. (material) | 2.5 | 121.58 | 303.950 |
| mq08sol020 | h | Equipamentos e elementos auxiliares para soldadura eléctrica. (equipamento) | 0.145 | 122.44 | 17.754 |
| mo019 | h | Oficial de 1ª soldador. (mão de obra) | 0.166 | 136.12 | 22.596 |
| % | % | Custos directos complementares | 2 % | 344.300 | 6.886 |
|  |  | Custos directos |  |  | 351.186 |

Resíduos:
- colocação: mt07ala011d; factor de resíduo 0.0045

## Recursos

**mt07ala011d** kg Placa de aço laminado EN 10025 S235JR
Dados técnicos: Custo energético 9.830 MJ; Emissão de CO2 0.510 kg; Código LER 17 04 05; Massa do elemento 1 kg; Volume 0.000476 m3
