# Sistema de cofragem estanque para abertura de caixa em ensoleiramento geral

- Propriedade do ficheiro: CYPE Ingenieros S.A.
- Formato: FIEBDC-3/2016
- Programa: Gerador de preços para construção civil. CYPE Ingenieros, S.A.
- Data: 31/10/2024
- Âmbito geográfico: Moçambique
- Moeda: MZN
- Custos indirectos: 3 %
- IVA: 17 %

## C Fundações

### CV Elementos singulares

#### CVH Aberturas em fundações

**CVH010** Ud Sistema de cofragem estanque para abertura de caixa em ensoleiramento geral.
Montagem de sistema de cofragem perdida, em forma de caixa estanque, realizado com pranchas de aço corten, de 3 mm de espessura, dobradas e cortadas, com uniões soldadas e elementos de rigidificação formados por perfis de aço S275JR (Fe430), série T 40x40, para execução de abertura de caixa em ensoleiramento geral, com umas dimensões máximas interiores de 600x600x600 mm.
Inclui: Limpeza e preparação do plano de apoio. Marcação. Montagem do sistema de cofragem. Aprumo e nivelamento da cofragem.
Critério de medição de projecto: Número de unidades previstas, segundo documentação gráfica de Projecto.
Critério de medição de obra: Medir-se-á o número de unidades realmente executadas segundo especificações de Projecto.

| Código | Un | Descrição | Rendimento | Preço | Importância |
|---|---|---|---|---|---|
| mt08eme020a | Ud | Cofragem perdida em forma de caixa estanque com fundo e quatro paredes, composta por pranchas de aço corten, de 3 mm de espessura, dobradas e cortadas, com uniões soldadas e elementos de rigidificação formados por perfis de aço S275JR (Fe430), série T 40x40, para formação de fosso de ascensor, com dimensões interiores adaptadas segundo o modelo de ascensor, com dimensões máximas interiores de 600x600x600 mm. (material) | 1 | 17151.86 | 17151.860 |
| mo044 | h | Oficial de 1ª cofrador. (mão de obra) | 0.596 | 139.83 | 83.339 |
| mo091 | h | Ajudante de cofrador. (mão de obra) | 0.596 | 104.45 | 62.252 |
| % | % | Custos directos complementares | 2 % | 17297.451 | 345.949 |
|  |  | Custos directos |  |  | 17643.400 |

Resíduos:
- colocação: mt08eme020a; factor de resíduo 1

## Recursos

**mt08eme020a** Ud Cofragem perdida em forma de caixa estanque com fundo e quatro paredes
Dados técnicos: Custo energético 414.040 MJ; Emissão de CO2 21.481 kg; Código LER 17 04 05; Massa do elemento 42.12 kg; Volume 0.020057 m3
