# Microestaca com armadura de perfil tubular de aço, para reforço de fundação

- Propriedade do ficheiro: CYPE Ingenieros S.A.
- Formato: FIEBDC-3/2016
- Programa: Gerador de preços para construção civil. CYPE Ingenieros, S.A.
- Data: 31/10/2024
- Âmbito geográfico: Moçambique
- Moeda: MZN
- Custos indirectos: 3 %
- IVA: 17 %

## C Fundações

### CZ Reforços

#### CZM Microestacas em fundação

**CZM010** m Microestaca com armadura de perfil tubular de aço, para reforço de fundação.
Microestaca até 15 m de comprimento e 114,3 mm de diâmetro nominal, composta de perfil tubular com rosca, de aço EN ISO 11960 N-80, com limite elástico 562 N/mm², de 60,3 mm de diâmetro exterior e 5,5 mm de espessura, e leitada de cimento CEM I 42,5N, com uma relação água/cimento de 0,4 dosificada em peso, derramada pelo interior da armadura através de sistema de injecção única global (IU); para reforço de fundação, atravessando a fundação existente, numa área de trabalho com altura livre de entre 2,50 e 4 m, e carga manual para camião ou contentor dos restos de material de enchimento e outros desperdícios produzidos durante os trabalhos.
Critérios considerados na determinação do preço da unidade de obra: O preço inclui o deslocamento à obra do pessoal especializado e o deslocamento do equipamento entre diferentes localizações dentro da mesma obra, mas não inclui a perfuração da fundação existente.
Inclui: Limpeza e preparação do local afectado. Marcação. Perfuração do terreno. Colocação da armadura tubular. Injecção da leitada de cimento. Limpeza e remoção de sobrantes. Carga manual de entulho para camião ou contentor.
Critério de medição de projecto: Comprimento medido segundo documentação gráfica de Projecto, incrementado em um metro pela formação do bolbo.
Critério de medição de obra: Medir-se-á o comprimento, verificado no terreno antes de betonar, da microestaca realmente executada segundo especificações de Projecto, desde a ponta até à face inferior do maciço de encabeçamento, sem incluir o excesso de leitada de cimento consumida sobre o volume teórico correspondente ao diâmetro nominal da microestaca.

| Código | Un | Descrição | Rendimento | Preço | Importância |
|---|---|---|---|---|---|
| mt07mpi020aa | m | Perfil tubular com rosca, para armar microestacas, de 60,3 mm de diâmetro exterior e 5,5 mm de espessura, de aço EN ISO 11960 N-80, com limite elástico 562 N/mm² e carga de ruptura 690 N/mm². (material) | 1.02 | 735.25 | 749.955 |
| mt08cem010c | kg | Cimento Portland CEM I 42,5 N, em sacos, segundo NP EN 197-1. (material) | 25 | 5.03 | 125.750 |
| mt08aaa010a | m³ | Água. (material) | 0.01 | 68.61 | 0.686 |
| mq03pva020 | h | Equipamento para injecções profundas, com bomba de baixa pressão e veículo de perfuração. (equipamento) | 0.164 | 8450.57 | 1385.893 |
| mo042 | h | Oficial de 1ª estruturista. (mão de obra) | 0.417 | 139.83 | 58.309 |
| mo089 | h | Ajudante de estruturista. (mão de obra) | 0.417 | 104.45 | 43.556 |
| mo113 | h | Operário não qualificado construção. (mão de obra) | 0.209 | 96.77 | 20.225 |
| % | % | Custos directos complementares | 2 % | 2384.374 | 47.687 |
|  |  | Custos directos |  |  | 2432.061 |

Resíduos:
- colocação: mt08cem010c Cimento Portland CEM I 42,5 N, em sacos, segundo NP EN 197-1; factor de resíduo 0.0063
- escavação: ruo170504 Solos e rochas não abrangidos em 17 05 03. (componente de resíduo); rendimento 20.522 kg; Código LER 17 05 04; Massa do elemento 1 kg; Volume 0.000625 m3

## Recursos

**mt08cem010c** kg Cimento Portland CEM I 42,5 N, em sacos, segundo NP EN 197-1
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg
