# Ancoragem de varão nervurado de aço, para ligação entre fundações, em reforço de fundação

- Propriedade do ficheiro: CYPE Ingenieros S.A.
- Formato: FIEBDC-3/2016
- Programa: Gerador de preços para construção civil. CYPE Ingenieros, S.A.
- Data: 19/04/2024
- Âmbito geográfico: Moçambique
- Moeda: MZN
- Custos indirectos: 3 %
- IVA: 17 %

## C Fundações

### CZ Reforços

#### CZO Ligação entre fundações

**CZO010** Ud Ancoragem de varão nervurado de aço, para ligação entre fundações, em reforço de fundação.
Ancoragem em fundação existente de betão, de varão nervurado de aço A400 NR de 16 mm de diâmetro, com resina epóxi, livre de estireno, aplicada com pistola manual ou pneumática, com boca de dosagem e mistura automática, colocada em furo de 24 mm de diâmetro e 320 mm de profundidade, para ligação lateral entre a fundação existente e a nova fundação de betão, em reforço de fundação.
Critérios considerados na determinação do preço da unidade de obra: O preço não inclui a nova fundação.
Inclui: Implantação da ancoragem. Realização do furo. Limpeza da superfície com equipamento de ar comprimido. Aplicação da resina. Colocação da armadura.
Critério de medição de projecto: Número de unidades previstas, segundo documentação gráfica de Projecto.
Critério de medição de obra: Medir-se-á o número de unidades realmente executadas segundo especificações de Projecto.

| Código | Un | Descrição | Rendimento | Preço | Importância |
|---|---|---|---|---|---|
| mt26reh100k | Ud | Cartucho de 400 ml de resina epóxi, livre de estireno, de dois componentes, com dosificador e boca de mistura automática, para ancoragens estruturais verticais e horizontais. (material) | 0.34 | 2153.97 | 732.350 |
| mt07aco040e | kg | Aço em varões nervurados, A400 NR, fornecido em obra em varões sem elaborar, de vários diâmetros. (material) | 1.68 | 66.54 | 111.787 |
| mo089 | h | Ajudante de estruturista. (mão de obra) | 0.455 | 103.28 | 46.992 |
| % | % | Custos directos complementares | 2 % | 891.129 | 17.823 |
|  |  | Custos directos |  |  | 908.952 |

Resíduos:
- colocação: mt26reh100k; factor de resíduo 0.03
- colocação: mt07aco040e Aço em varões nervurados, A400 NR, fornecido em obra em varões sem elaborar, de vários diâmetros; factor de resíduo 0.0075

## Recursos

**mt26reh100k** Ud Cartucho de 400 ml de resina epóxi
Dados técnicos: Custo energético 71.258 MJ; Emissão de CO2 2.930 kg; Código LER 17 09 04; Massa do elemento 0.6 kg; Volume 0.0004 m3
Resíduos:
- embalagem: re170203 Plástico. (componente de resíduo); rendimento 0.2 kg; Código LER 17 02 03; Massa do elemento 1 kg; Volume 0.001667 m3

**mt07aco040e** kg Aço em varões nervurados, A400 NR, fornecido em obra em varões sem elaborar, de vários diâmetros
Dados técnicos: Custo energético 9.830 MJ; Emissão de CO2 0.510 kg; Código LER 17 04 05; Massa do elemento 1 kg; Volume 0.000476 m3
