# Demolição de abóbada de alvenaria

- Propriedade do ficheiro: CYPE Ingenieros S.A.
- Formato: FIEBDC-3/2016
- Programa: Gerador de preços para construção civil. CYPE Ingenieros, S.A.
- Data: 31/10/2024
- Âmbito geográfico: Moçambique
- Moeda: MZN
- Custos indirectos: 3 %
- IVA: 17 %

## D Demolições

### DE Estruturas

#### DEF Alvenarias

**DEF050** m² Demolição de abóbada de alvenaria.
Demolição de abóbada de alvenaria de tijolo cerâmico furado de uma vez de espessura, com martelo pneumático, e carga manual para camião ou contentor.
Inclui: Demolição do elemento. Fragmentação do entulho em peças manejáveis. Remoção e acumulação de entulho. Limpeza dos restos da obra. Carga manual de entulho para camião ou contentor.
Critério de medição de projecto: Superfície medida pela sua parte interior na sua verdadeira magnitude, segundo documentação gráfica de Projecto.
Critério de medição de obra: Medir-se-á, pelo tardoz, a superfície realmente demolida segundo especificações de Projecto.

| Código | Un | Descrição | Rendimento | Preço | Importância |
|---|---|---|---|---|---|
| mq05mai030 | h | Martelo pneumático. (equipamento) | 0.29 | 163.41 | 47.389 |
| mq05pdm110 | h | Compressor portátil diesel média pressão 10 m³/min. (equipamento) | 0.145 | 277.15 | 40.187 |
| mo112 | h | Operário especializado construção. (mão de obra) | 0.345 | 98.35 | 33.931 |
| mo113 | h | Operário não qualificado construção. (mão de obra) | 0.173 | 96.77 | 16.741 |
| % | % | Custos directos complementares | 2 % | 138.248 | 2.765 |
|  |  | Custos directos |  |  | 141.013 |

Resíduos:
- demolição: ruo170101 Betão (betões, argamassas e pré-fabricados). (componente de resíduo); rendimento 37.321 kg; Código LER 17 01 01; Massa do elemento 1 kg; Volume 0.000667 m3
- demolição: ruo170102 Tijolos. (componente de resíduo); rendimento 192.1 kg; Código LER 17 01 02; Massa do elemento 1 kg; Volume 0.0008 m3
