# Corte de laje de betão armado com ferramentas diamantadas

- Propriedade do ficheiro: CYPE Ingenieros S.A.
- Formato: FIEBDC-3/2016
- Programa: Gerador de preços para construção civil. CYPE Ingenieros, S.A.
- Data: 19/04/2024
- Âmbito geográfico: Moçambique
- Moeda: MZN
- Custos indirectos: 3 %
- IVA: 17 %

## D Demolições

### DE Estruturas

#### DEH Betão

**DEH022** m² Corte de laje de betão armado com ferramentas diamantadas.
Corte molhado de laje maciça de betão armado, com serra com disco diamantado, remoção prévia do pavimento e da sua base, e carga manual para camião ou contentor.
Critérios considerados na determinação do preço da unidade de obra: O preço não inclui a remoção do pavimento.
Inclui: Implantação da superfície da laje a demolir. Corte do elemento. Fragmentação do entulho em peças manejáveis. Remoção e acumulação de entulho. Limpeza dos restos da obra. Carga manual de entulho para camião ou contentor.
Critério de medição de projecto: Superfície medida segundo documentação gráfica de Projecto.
Critério de medição de obra: Medir-se-á a superfície realmente executada segundo especificações de Projecto.

| Código | Un | Descrição | Rendimento | Preço | Importância |
|---|---|---|---|---|---|
| mt51cpd020c | m² | Corte em ambiente húmido com serra com disco diamantado, em lajes de betão armado ou pré-fabricado. (material) | 1 | 33033.23 | 33033.230 |
| mo113 | h | Operário não qualificado construção. (mão de obra) | 1.036 | 95.68 | 99.124 |
| % | % | Custos directos complementares | 2 % | 33132.354 | 662.647 |
|  |  | Custos directos |  |  | 33795.001 |

Resíduos:
- demolição: ruo170101 Betão (betões, argamassas e pré-fabricados). (componente de resíduo); rendimento 805 kg; Código LER 17 01 01; Massa do elemento 1 kg; Volume 0.000667 m3
- demolição: ruo170405 Ferro e aço. (componente de resíduo); rendimento 22 kg; Código LER 17 04 05; Massa do elemento 1 kg; Volume 0.000476 m3
