# Demolição de laje de madeira

- Propriedade do ficheiro: CYPE Ingenieros S.A.
- Formato: FIEBDC-3/2016
- Programa: Gerador de preços para construção civil. CYPE Ingenieros, S.A.
- Data: 31/10/2024
- Âmbito geográfico: Moçambique
- Moeda: MZN
- Custos indirectos: 3 %
- IVA: 17 %

## D Demolições

### DE Estruturas

#### DEM Madeira

**DEM020** m² Demolição de laje de madeira.
Demolição de laje de vigotas de madeira e elemento entre vigas de estrutura de madeira com encaixe macho-fêmea, ligada às vigotas por cravos, com meios manuais e motosserra, remoção prévia do pavimento e da sua base, e carga manual para camião ou contentor.
Critérios considerados na determinação do preço da unidade de obra: O preço não inclui a remoção do pavimento.
Inclui: Escoramentos e trabalhos de estabilidade e protecção da envolvente. Implantação da superfície da laje a demolir. Demolição do elemento. Fragmentação do entulho em peças manejáveis. Remoção e acumulação de entulho. Limpeza dos restos da obra. Carga manual de entulho para camião ou contentor.
Critério de medição de projecto: Superfície medida segundo documentação gráfica de Projecto.
Critério de medição de obra: Medir-se-á a superfície realmente demolida segundo especificações de Projecto.

| Código | Un | Descrição | Rendimento | Preço | Importância |
|---|---|---|---|---|---|
| mq09sie010 | h | Motoserra a gasolina, de 50 cm de espada e 2 kW de potência. (equipamento) | 0.927 | 120.15 | 111.379 |
| mo112 | h | Operário especializado construção. (mão de obra) | 1.106 | 98.35 | 108.775 |
| % | % | Custos directos complementares | 2 % | 220.154 | 4.403 |
|  |  | Custos directos |  |  | 224.557 |

Resíduos:
- demolição: ruo170101 Betão (betões, argamassas e pré-fabricados). (componente de resíduo); rendimento 96.6 kg; Código LER 17 01 01; Massa do elemento 1 kg; Volume 0.000667 m3
- demolição: ruo170201 Madeira. (componente de resíduo); rendimento 35.5 kg; Código LER 17 02 01; Massa do elemento 1 kg; Volume 0.000909 m3
- demolição: ruo170405 Ferro e aço. (componente de resíduo); rendimento 2.7 kg; Código LER 17 04 05; Massa do elemento 1 kg; Volume 0.000476 m3
