# Demolição de persiana de betão

- Propriedade do ficheiro: CYPE Ingenieros S.A.
- Formato: FIEBDC-3/2016
- Programa: Gerador de preços para construção civil. CYPE Ingenieros, S.A.
- Data: 31/10/2024
- Âmbito geográfico: Moçambique
- Moeda: MZN
- Custos indirectos: 3 %
- IVA: 17 %

## D Demolições

### DF Fachadas

#### DFD Protecções e gradeamentos exteriores

**DFD062** Ud Demolição de persiana de betão.
Demolição de persiana de lâminas fixas, pré-fabricada de betão, de 1000 a 2500 cm² de superfície, com meios manuais, sem deteriorar os elementos construtivos contíguos, e carga manual para camião ou contentor.
Inclui: Demolição do elemento. Fragmentação do entulho em peças manejáveis. Remoção e acumulação de entulho. Limpeza dos restos da obra. Carga manual de entulho para camião ou contentor.
Critério de medição de projecto: Número de unidades previstas, segundo documentação gráfica de Projecto.
Critério de medição de obra: Será medido o número de unidades realmente demolidas segundo especificações de Projecto.

| Código | Un | Descrição | Rendimento | Preço | Importância |
|---|---|---|---|---|---|
| mo113 | h | Operário não qualificado construção. (mão de obra) | 0.112 | 96.77 | 10.838 |
| % | % | Custos directos complementares | 2 % | 10.838 | 0.217 |
|  |  | Custos directos |  |  | 11.055 |

Resíduos:
- demolição: ruo170101 Betão (betões, argamassas e pré-fabricados). (componente de resíduo); rendimento 11.1 kg; Código LER 17 01 01; Massa do elemento 1 kg; Volume 0.000667 m3
