# Demolição de parapeito de betão armado

- Propriedade do ficheiro: CYPE Ingenieros S.A.
- Formato: FIEBDC-3/2016
- Programa: Gerador de preços para construção civil. CYPE Ingenieros, S.A.
- Data: 31/10/2024
- Âmbito geográfico: Moçambique
- Moeda: MZN
- Custos indirectos: 3 %
- IVA: 17 %

## D Demolições

### DF Fachadas

#### DFD Protecções e gradeamentos exteriores

**DFD011** m Demolição de parapeito de betão armado.
Demolição de parapeito de 1,25 m de altura e 0,2 m de espessura, de betão armado, com martelo pneumático e equipamento de oxicorte, sem deteriorar os elementos construtivos contíguos, e carga manual para camião ou contentor.
Inclui: Demolição do elemento. Corte das armaduras. Fragmentação do entulho em peças manejáveis. Remoção e acumulação de entulho. Limpeza dos restos da obra. Carga manual de entulho para camião ou contentor.
Critério de medição de projecto: Comprimento medido segundo documentação gráfica de Projecto.
Critério de medição de obra: Será medido o comprimento realmente demolido segundo especificações de Projecto.

| Código | Un | Descrição | Rendimento | Preço | Importância |
|---|---|---|---|---|---|
| mq05mai030 | h | Martelo pneumático. (equipamento) | 0.464 | 163.41 | 75.822 |
| mq05pdm010a | h | Compressor portátil eléctrico 2 m³/min de caudal. (equipamento) | 0.232 | 152.6 | 35.403 |
| mq08sol010 | h | Equipamento de oxicorte, com acetileno como combustível e oxigénio como comburente. (equipamento) | 0.139 | 295.17 | 41.029 |
| mo112 | h | Operário especializado construção. (mão de obra) | 0.83 | 98.35 | 81.631 |
| mo019 | h | Oficial de 1ª soldador. (mão de obra) | 0.166 | 136.12 | 22.596 |
| mo113 | h | Operário não qualificado construção. (mão de obra) | 0.277 | 96.77 | 26.805 |
| % | % | Custos directos complementares | 2 % | 283.286 | 5.666 |
|  |  | Custos directos |  |  | 288.952 |

Resíduos:
- demolição: ruo170101 Betão (betões, argamassas e pré-fabricados). (componente de resíduo); rendimento 575 kg; Código LER 17 01 01; Massa do elemento 1 kg; Volume 0.000667 m3
- demolição: ruo170203 Plástico. (componente de resíduo); rendimento 0.052 kg; Código LER 17 02 03; Massa do elemento 1 kg; Volume 0.001667 m3
- demolição: ruo170405 Ferro e aço. (componente de resíduo); rendimento 45 kg; Código LER 17 04 05; Massa do elemento 1 kg; Volume 0.000476 m3
